# Abrufvertrag Schutzplanken AM Gallinchen 2026-28
Angebotsaufforderung (GAEB 90, DA83)
Vergabenummer: NOO-2023-0309
Eröffnung: 17.01.24 09:00
Ende der Zuschlagsfrist: 29.02.24
Währung: EUR
Auftraggeber: Autobahn GmbH des Bundes

## Abrufvertrag Schutzplanken AM Gallinchen
Datum: 08.05.26

### Abschnitt 01 Reparaturvertrag SSP

#### Unterabschnitt 01.00 Verkehrssicherung

*Hinweis*
gilt für OZ 01.00.0001 bis 01.00.0004
bei den aufgeführten Regelplänen ist die ASR 5.2 zu
beachten,
siehe auch Baubeschreibung Punkt 3.1. Verkehrssicherung

**01.00.0001 Verk.sich. kürzerer Dauer durchf.*stat. Arbeitsst.*bei Tageslicht**
StL-Nr. 22110513590190100
Verkehrssicherung an Arbeitsstellen von kürzerer Dauer
betriebsfertig aufbauen, vorhalten, warten, instand
setzen, betreiben und abbauen. Vorübergehende Verkehrssicherungsmaßnahmen durchführen.
Nach RSA, Regelplan 'bzw. nach aktuellen Fassung der
ARS - Regelpläne DIII/1 l+r,
Für die verschiedenen Streckenabschnitte werden
Anordnungen duch die Verkehrsbehörde
getroffen
Der Richtungsverkehr ist aufrechtzuerhalten
Für Autobahnkreuze,-dreiecke, Anschlußstellen sowie
dreistreifige Streckenbereiche werden die Regelpläne
modifiziert, Anordnung durch Verkehrsbehörde bzw. AM'
Für stationäre Arbeitsstelle.
Länge des Arbeitsbereiches 'max. Sperrlänge 1000 m'
Bei Tageslicht.
Menge: 130,000 St
Zuordnung: 105

**01.00.0002 Verk.sich. kürzerer Dauer durchf.*stat. Arbeitsst.*bei Tageslicht**
StL-Nr. 22110513590190100
Verkehrssicherung an Arbeitsstellen von kürzerer Dauer
betriebsfertig aufbauen, vorhalten, warten, instand
setzen, betreiben und abbauen. Vorübergehende Verkehrssicherungsmaßnahmen durchführen.
Nach RSA, Regelplan 'bzw. nach aktuellen Fassung der
ARS - Regelpläne DIII/2,
Für die verschiedenen Streckenabschnitte werden
Anordnungen duch die Verkehrsbehörde
getroffen
Der Richtungsverkehr ist aufrechtzuerhalten
Für Autobahnkreuze,-dreiecke, Anschlußstellen sowie
dreistreifige Streckenbereiche werden die Regelpläne
modifiziert, Anordnung durch Verkehrsbehörde bzw. AM'
Für stationäre Arbeitsstelle.
Länge des Arbeitsbereiches 'max. Sperrlänge 1000m'
Bei Tageslicht.
Menge: 3,000 St
Zuordnung: 105

**01.00.0003 Verk.sich. kürzerer Dauer durchf.*stat. Arbeitsst.*bei Tageslicht**
StL-Nr. 22110513590190100
Verkehrssicherung an Arbeitsstellen von kürzerer Dauer
betriebsfertig aufbauen, vorhalten, warten, instand
setzen, betreiben und abbauen. Vorübergehende Verkehrssicherungsmaßnahmen durchführen.
Nach RSA, Regelplan 'bzw. nach aktuellen Fassung der
ARS - Regelpläne DIII/1l oder DIII/2
Absicherung der Gegenfahrbahn
Für die verschiedenen Streckenabschnitte werden
Anordnungen duch die Verkehrsbehörde
getroffen
Der Richtungsverkehr ist aufrechtzuerhalten
Für Autobahnkreuze,-dreiecke, Anschlußstellen sowie
dreistreifige Streckenbereiche werden die Regelpläne
modifiziert, Anordnung durch Verkehrsbehörde bzw. AM'
Für stationäre Arbeitsstelle.
Länge des Arbeitsbereiches 'max. Sperrlänge 1000m'
Bei Tageslicht.
Menge: 3,000 St
Zuordnung: 105

**01.00.0004 Verk.sich. kürzerer Dauer durchf.*stat. Arbeitsst.*bei Dunkelheit**
StL-Nr. 22110513590190200
Verkehrssicherung an Arbeitsstellen von kürzerer Dauer
betriebsfertig aufbauen, vorhalten, warten, instand
setzen, betreiben und abbauen. Vorübergehende Verkehrssicherungsmaßnahmen durchführen.
Nach RSA, Regelplan 'bzw. nach aktuellen Fassung der
ARS - Regelpläne D IV /1l oder D IV/1r,
Für die verschiedenen Streckenabschnitte werden
Anordnungen duch die Verkehrsbehörde
getroffen
Der Richtungsverkehr ist aufrechtzuerhalten
Für Autobahnkreuze,-dreiecke, Anschlußstellen sowie
dreistreifige Streckenbereiche werden die Regelpläne
modifiziert, Anordnung durch Verkehrsbehörde bzw. AM'
Für stationäre Arbeitsstelle.
Länge des Arbeitsbereiches 'max. Sperrlänge 1000 m'
Bei Dunkelheit.
Menge: 3,000 St
Zuordnung: 105

**01.00.0005 Verkehrssicherung an Arbeitsstellen**
Verkehrssicherung an Arbeitsstellen von kürzerer Dauer
für den Bereich von Anschlussstellen
aufstellen,beseitigen, vorhalten, warten und betreiben.
Vorübergehende Sicherungsmaßnahmen durchführen.
vorahndene Verkehrsschilder nach VAO des AG
berührungsfrei auskreuzen und wieder in Kraft setzen.
Verkehrsschilder der Größe 3, retroreflektierend mit
Folie der Bauart Typ RA2 mit Aufstellvorrichtung nach
stat. Erfordernissen und Wahl des AN aufstellen.
Geschwindigkeitstrichter ausgehend von 60 km/h auf 40
km/h,
Aufstellen der Verkehrszeichen paarweise ( Z 274-60, Z
274-40), Z 123 ( Baustelle), Z 205 ( Vorfahrt gewähren
), Z 206 ( Halt ) incl. Haltelinie.
Zusätzlich Verkehrsschild " verkürzte Ausfahrt "
bereithalten,
Anordnung durch Verkehrsbehörde bzw. AM
Für stationäre Arbeitsstelle.
Länge der Verkehrsführung max. 1000 m
abgerechnet wird je Schadstelle
bei Tageslicht
Menge: 3,000 St

**01.00.0006 LED-Hänger aufstellen**
Absperrgerät oder Warneinrichtung aufstellen und
beseitigen, für die Bauzeit vorhalten, warten und
betreiben.
Vorübergehende Sicherungsmaßnahmen durchführen.
Position gilt auch für das Weiterrücken des LED-Hängers
innerhalb des max. Sperrbereiches.
Sicherung durch LED-Hänger mit dynamischer
Leuchtanzeige.
Menge: 3,000 St

#### Unterabschnitt 01.01 Demontieren von SP-Systemen

**01.01.0001 SE aus Stahl abbauen ESP*Profil B*Pfost. A 4,00 m HB 1*Pf.l.b. 1900 mm Teile verwerten**
StL-Nr. 22112900312110101
Schutzeinrichtung (SE) aus Stahl einschließlich sämtlicher Einzelteile abbauen.
SE = Einfache Schutzplanke.
Holm Profil B.
Mit Pfosten, Abstand = 4,00 m.
Pfosten in Boden, Homogenbereich HB 1 - FRS.
Pfostenlöcher entsprechend der sie umgebenden Fläche
schließen.
Pfostenlänge bis 1900 mm.
Konstruktionsteile nach Wahl des AN verwerten.
Menge: 900,000 m
Zuordnung: 129

**01.01.0002 SE aus Stahl abbauen ESP*Profil B*Pfost. A 4,00 m HB 1*Pf.l. 1900-2500mm Teile verwerten**
StL-Nr. 22112900312110201
Schutzeinrichtung (SE) aus Stahl einschließlich sämtlicher Einzelteile abbauen.
SE = Einfache Schutzplanke.
Holm Profil B.
Mit Pfosten, Abstand = 4,00 m.
Pfosten in Boden, Homogenbereich HB 1 - FRS.
Pfostenlöcher entsprechend der sie umgebenden Fläche
schließen.
Pfostenlänge über 1900 bis 2500 mm.
Konstruktionsteile nach Wahl des AN verwerten.
Menge: 80,000 m
Zuordnung: 129

**01.01.0003 SE aus Stahl abbauen ESP*Profil B*Pfost. A 2,00 m HB 1*Pf.l.b. 1900 mm Teile verwerten**
StL-Nr. 22112900312210101
Schutzeinrichtung (SE) aus Stahl einschließlich sämtlicher Einzelteile abbauen.
SE = Einfache Schutzplanke.
Holm Profil B.
Mit Pfosten, Abstand = 2,00 m.
Pfosten in Boden, Homogenbereich HB 1 - FRS.
Pfostenlöcher entsprechend der sie umgebenden Fläche
schließen.
Pfostenlänge bis 1900 mm.
Konstruktionsteile nach Wahl des AN verwerten.
Menge: 28,000 m
Zuordnung: 129

**01.01.0004 SE aus Stahl abbauen ESP*Profil B*Pfost. A 1,33 m HB 1*Pf.l.b. 1900 mm Teile verwerten**
StL-Nr. 22112900312310101
Schutzeinrichtung (SE) aus Stahl einschließlich sämtlicher Einzelteile abbauen.
SE = Einfache Schutzplanke.
Holm Profil B.
Mit Pfosten, Abstand = 1,33 m.
Pfosten in Boden, Homogenbereich HB 1 - FRS.
Pfostenlöcher entsprechend der sie umgebenden Fläche
schließen.
Pfostenlänge bis 1900 mm.
Konstruktionsteile nach Wahl des AN verwerten.
Menge: 20,000 m
Zuordnung: 129

**01.01.0005 SE aus Stahl abbauen EDSP*Profil B*Pfost. A 2,00 m HB 1*Pf.l.b. 1900 mm Teile verwerten**
StL-Nr. 22112900322210101
Schutzeinrichtung (SE) aus Stahl einschließlich sämtlicher Einzelteile abbauen.
SE = Einfache Distanzschutzplanke.
Holm Profil B.
Mit Pfosten, Abstand = 2,00 m.
Pfosten in Boden, Homogenbereich HB 1 - FRS.
Pfostenlöcher entsprechend der sie umgebenden Fläche
schließen.
Pfostenlänge bis 1900 mm.
Konstruktionsteile nach Wahl des AN verwerten.
Menge: 480,000 m
Zuordnung: 129

**01.01.0006 SE aus Stahl abbauen EDSP*Profil B*Pfost. A 2,00 m HB 1*Pf.l. 1900-2500mm Teile verwerten**
StL-Nr. 22112900322210201
Schutzeinrichtung (SE) aus Stahl einschließlich sämtlicher Einzelteile abbauen.
SE = Einfache Distanzschutzplanke.
Holm Profil B.
Mit Pfosten, Abstand = 2,00 m.
Pfosten in Boden, Homogenbereich HB 1 - FRS.
Pfostenlöcher entsprechend der sie umgebenden Fläche
schließen.
Pfostenlänge über 1900 bis 2500 mm.
Konstruktionsteile nach Wahl des AN verwerten.
Menge: 60,000 m
Zuordnung: 129

**01.01.0007 SE aus Stahl abbauen EDSP*Profil B*Pfost. A 1,33 m HB 1*Pf.l.b. 1900 mm Teile verwerten**
StL-Nr. 22112900322310101
Schutzeinrichtung (SE) aus Stahl einschließlich sämtlicher Einzelteile abbauen.
SE = Einfache Distanzschutzplanke.
Holm Profil B.
Mit Pfosten, Abstand = 1,33 m.
Pfosten in Boden, Homogenbereich HB 1 - FRS.
Pfostenlöcher entsprechend der sie umgebenden Fläche
schließen.
Pfostenlänge bis 1900 mm.
Konstruktionsteile nach Wahl des AN verwerten.
Menge: 40,000 m
Zuordnung: 129

**01.01.0008 SE aus Stahl abbauen EDSP*Profil B*Pfost. A 2,00 m*Steckpf.in Hülse Teile verwerten**
StL-Nr. 22112900322290401
Schutzeinrichtung (SE) aus Stahl einschließlich sämtlicher Einzelteile abbauen.
SE = Einfache Distanzschutzplanke.
Holm Profil B.
Mit Pfosten, Abstand = 2,00 m.
Pfosten in 'befestigter Fläche, bis zu 30 cm dick'
Steckpfosten in Hülsenrohr.
Konstruktionsteile nach Wahl des AN verwerten.
Menge: 24,000 m
Zuordnung: 129

**01.01.0009 SE aus Stahl abbauen EDSP*Profil B*Pfost. A 1,33 m Pf.mit Ausg. entf*Teile verwerten**
StL-Nr. 22112900322300501
Schutzeinrichtung (SE) aus Stahl einschließlich sämtlicher Einzelteile abbauen.
SE = Einfache Distanzschutzplanke.
Holm Profil B.
Mit Pfosten, Abstand = 1,33 m.
Pfosten mit Fußplatte, einschließlich Entfernen der
Ausgleichsschicht.
Konstruktionsteile nach Wahl des AN verwerten.
Menge: 24,000 m
Zuordnung: 129

**01.01.0010 SE aus Stahl abbauen DDSP*Profil B HB 1*Pf.l.b. 1900 mm Teile verwerten**
StL-Nr. 22112900342910101
Schutzeinrichtung (SE) aus Stahl einschließlich sämtlicher Einzelteile abbauen.
SE = Doppelte Distanzschutzplanke.
Holm Profil B.
Mit 'Pfostenabstand 2,0m; Distanzstückabstand 2,0m'
Pfosten in Boden, Homogenbereich HB 1 - FRS.
Pfostenlöcher entsprechend der sie umgebenden Fläche
schließen.
Pfostenlänge bis 1900 mm.
Konstruktionsteile nach Wahl des AN verwerten.
Menge: 12,000 m
Zuordnung: 129

**01.01.0011 SE aus Stahl abbauen DDSP*Profil B HB 1*Pf.l.b. 1900 mm Teile verwerten**
StL-Nr. 22112900342910101
Schutzeinrichtung (SE) aus Stahl einschließlich sämtlicher Einzelteile abbauen.
SE = Doppelte Distanzschutzplanke.
Holm Profil B.
Mit 'Pfostenabstand 4,0 m; Distanzstückabstand 2,0'
Pfosten in Boden, Homogenbereich HB 1 - FRS.
Pfostenlöcher entsprechend der sie umgebenden Fläche
schließen.
Pfostenlänge bis 1900 mm.
Konstruktionsteile nach Wahl des AN verwerten.
Menge: 12,000 m
Zuordnung: 129

**01.01.0012 SE aus Stahl abbauen DDSP*Profil B HB 1*Pf.l.b. 1900 mm Teile verwerten**
StL-Nr. 22112900342910101
Schutzeinrichtung (SE) aus Stahl einschließlich sämtlicher Einzelteile abbauen.
SE = Doppelte Distanzschutzplanke.
Holm Profil B.
Mit 'Pfostenabstand 4,0 m; Distanzstückabstand 1,33'
Pfosten in Boden, Homogenbereich HB 1 - FRS.
Pfostenlöcher entsprechend der sie umgebenden Fläche
schließen.
Pfostenlänge bis 1900 mm.
Konstruktionsteile nach Wahl des AN verwerten.
Menge: 40,000 m
Zuordnung: 129

**01.01.0013 SE aus Stahl abbauen DDSP*Profil B Steckpf.in Hülse*Teile verwerten**
StL-Nr. 22112900342900401
Schutzeinrichtung (SE) aus Stahl einschließlich sämtlicher Einzelteile abbauen.
SE = Doppelte Distanzschutzplanke.
Holm Profil B.
Mit 'Pfostenabstand 4,0 m; Distanzstückabstand 2,00'
Steckpfosten in Hülsenrohr.
Konstruktionsteile nach Wahl des AN verwerten.
Menge: 12,000 m
Zuordnung: 129

**01.01.0014 SE aus Stahl abbauen DDSP*Profil B Steckpf.in Hülse*Teile verwerten**
StL-Nr. 22112900342900401
Schutzeinrichtung (SE) aus Stahl einschließlich sämtlicher Einzelteile abbauen.
SE = Doppelte Distanzschutzplanke.
Holm Profil B.
Mit 'Pfostenabstand 4,0 m;Distanzstückabstand 1,33 m'
Steckpfosten in Hülsenrohr.
Konstruktionsteile nach Wahl des AN verwerten.
Menge: 12,000 m
Zuordnung: 129

**01.01.0015 SE aus Stahl abbauen DDSP*Profil B Pf.mit Ausg. entf*Teile verwerten**
StL-Nr. 22112900342900501
Schutzeinrichtung (SE) aus Stahl einschließlich sämtlicher Einzelteile abbauen.
SE = Doppelte Distanzschutzplanke.
Holm Profil B.
Mit 'Pfostenabstand 4,0 m; Distanzstückabstand 2,00'
Pfosten mit Fußplatte, einschließlich Entfernen der
Ausgleichsschicht.
Konstruktionsteile nach Wahl des AN verwerten.
Menge: 12,000 m
Zuordnung: 129

**01.01.0016 SE aus Stahl abbauen DDSP*Profil B Pf.mit Ausg. entf*Teile verwerten**
StL-Nr. 22112900342900501
Schutzeinrichtung (SE) aus Stahl einschließlich sämtlicher Einzelteile abbauen.
SE = Doppelte Distanzschutzplanke.
Holm Profil B.
Mit 'Pfostenabstand 4,0 m; Distanzstückabstand 1,33'
Pfosten mit Fußplatte, einschließlich Entfernen der
Ausgleichsschicht.
Konstruktionsteile nach Wahl des AN verwerten.
Menge: 12,000 m
Zuordnung: 129

**01.01.0017 SE aus Stahl abbauen*Profil B Pfost. A 1,33 m*HB 1*Teile verwerten**
StL-Nr. 22112900392319901
Schutzeinrichtung (SE) aus Stahl einschließlich sämtlicher Einzelteile abbauen.
SE 'Super- Rail einschließlich Deformationselement
und Kastenprofil'
Holm Profil B.
Mit Pfosten, Abstand = 1,33 m.
Pfosten in Boden, Homogenbereich HB 1 - FRS.
Pfostenlöcher entsprechend der sie umgebenden Fläche
schließen.
Pfosten 'C-125; Länge 2.400 mm'
Konstruktionsteile nach Wahl des AN verwerten.
Menge: 28,000 m
Zuordnung: 129

**01.01.0018 SE aus Stahl abbauen*Profil B Pfost. A 2,00 m*HB 1*Teile verwerten**
StL-Nr. 22112900392219901
Schutzeinrichtung (SE) aus Stahl einschließlich sämtlicher Einzelteile abbauen.
SE 'Super- Rail Eco mit Deformationsbügel und
Kastenprofil'
Holm Profil B.
Mit Pfosten, Abstand = 2,00 m.
Pfosten in Boden, Homogenbereich HB 1 - FRS.
Pfostenlöcher entsprechend der sie umgebenden Fläche
schließen.
Pfosten 'C -125, Länge 1.900 mm'
Konstruktionsteile nach Wahl des AN verwerten.
Menge: 360,000 m
Zuordnung: 129

**01.01.0019 SE aus Stahl abbauen*Profil B Pfost. A 2,00 m*HB 1*Teile verwerten**
StL-Nr. 22112900392219901
Schutzeinrichtung (SE) aus Stahl einschließlich sämtlicher Einzelteile abbauen.
SE 'Super- Rail Eco mit Deformationsbügel und
Kastenprofil'
Holm Profil B.
Mit Pfosten, Abstand = 2,00 m.
Pfosten in Boden, Homogenbereich HB 1 - FRS.
Pfostenlöcher entsprechend der sie umgebenden Fläche
schließen.
Pfosten 'C -125, Länge bis 2.400 mm'
Konstruktionsteile nach Wahl des AN verwerten.
Menge: 40,000 m
Zuordnung: 129

**01.01.0020 SE aus Stahl abbauen*Profil B*HB 1*Teile verwerten**
StL-Nr. 22112900392919901
Schutzeinrichtung (SE) aus Stahl einschließlich sämtlicher Einzelteile abbauen.
SE 'Super- Rail Eco HS  einschließlich Deformationsrohr
und Kastenprofil'
Holm Profil B.
Mit 'Pfostenabstand 0,50 m'
Pfosten in Boden, Homogenbereich HB 1 - FRS.
Pfostenlöcher entsprechend der sie umgebenden Fläche
schließen.
Pfosten 'C 125 gerammt, Länge 1750 mm bzw. 1900 mm '
Konstruktionsteile nach Wahl des AN verwerten.
Menge: 60,000 m
Zuordnung: 129

**01.01.0021 SE aus Stahl abbauen*Profil B Teile verwerten**
StL-Nr. 22112900392909901
Schutzeinrichtung (SE) aus Stahl einschließlich sämtlicher Einzelteile abbauen.
SE 'HS Rail SF auf Bauwerk einschließlich
Deformationsrohr und Kastenprofil'
Holm Profil B.
Mit 'Pfostenabstand 1,00 m'
Pfosten 'C 125 mit Fußplatte, Länge 0,89 m'
Konstruktionsteile nach Wahl des AN verwerten.
Menge: 12,000 m
Zuordnung: 129

**01.01.0022 SE aus Stahl abbauen*Profil B Pfost. A 1,33 m*HB 1*Teile verwerten**
StL-Nr. 22112900392319901
Schutzeinrichtung (SE) aus Stahl einschließlich sämtlicher Einzelteile abbauen.
SE 'Super- Rail VZB  mit Deformationselementen und
Kastenprofil '
Holm Profil B.
Mit Pfosten, Abstand = 1,33 m.
Pfosten in Boden, Homogenbereich HB 1 - FRS.
Pfostenlöcher entsprechend der sie umgebenden Fläche
schließen.
Pfosten 'C -125 gerammt, Länge 2400 mm '
Konstruktionsteile nach Wahl des AN verwerten.
Menge: 12,000 m
Zuordnung: 129

**01.01.0023 SE aus Stahl abbauen*Profil B Pfost. A 1,33 m Teile verwerten**
StL-Nr. 22112900392309901
Schutzeinrichtung (SE) aus Stahl einschließlich sämtlicher Einzelteile abbauen.
SE 'Super- Rail Bauwerk  mit Deformationselementen und
Kastenprofil'
Holm Profil B.
Mit Pfosten, Abstand = 1,33 m.
Pfosten 'C -125 mit Fußplatte, Länge 1,04 m'
Konstruktionsteile nach Wahl des AN verwerten.
Menge: 12,000 m
Zuordnung: 129

**01.01.0024 SE aus Stahl abbauen*Profil B Pfost. A 1,33 m Teile verwerten**
StL-Nr. 22112900392309901
Schutzeinrichtung (SE) aus Stahl einschließlich sämtlicher Einzelteile abbauen.
SE 'Super- Rail Eco Bauwerk  mit Deformationsbügel und
Kastenprofil'
Holm Profil B.
Mit Pfosten, Abstand = 1,33 m.
Pfosten 'C -125 mit Fußplatte, Länge 0,79 m'
Konstruktionsteile nach Wahl des AN verwerten.
Menge: 12,000 m
Zuordnung: 129

**01.01.0025 SE aus Stahl abbauen*Profil B Pfost. A 1,33 m*HB 1*Teile verwerten**
StL-Nr. 22112900392319901
Schutzeinrichtung (SE) aus Stahl einschließlich sämtlicher Einzelteile abbauen.
SE 'Super- Rail Pro einschließlich Deformationselement
und Kastenprofil'
Holm Profil B.
Mit Pfosten, Abstand = 1,33 m.
Pfosten in Boden, Homogenbereich HB 1 - FRS.
Pfostenlöcher entsprechend der sie umgebenden Fläche
schließen.
Pfosten 'C -125/100; Länge 2.400 mm'
Konstruktionsteile nach Wahl des AN verwerten.
Menge: 12,000 m
Zuordnung: 129

**01.01.0026 SE aus Stahl abbauen*Profil B Pfost. A 1,33 m Teile verwerten**
StL-Nr. 22112900392309901
Schutzeinrichtung (SE) aus Stahl einschließlich sämtlicher Einzelteile abbauen.
SE 'Super- Rail Pro Bauwerk  mit Deformationselementen
und Kastenprofil'
Holm Profil B.
Mit Pfosten, Abstand = 1,33 m.
Pfosten 'C -100/60/5 mit Fußplatte, Länge 0,60 m'
Konstruktionsteile nach Wahl des AN verwerten.
Menge: 12,000 m
Zuordnung: 129

**01.01.0027 SE aus Stahl abbauen*Profil B Pfost. A 2,00 m*HB 1*Teile verwerten**
StL-Nr. 22112900392219901
Schutzeinrichtung (SE) aus Stahl einschließlich sämtlicher Einzelteile abbauen.
SE 'Mega - Rail s mit Abstandshalter und Kastenprofil'
Holm Profil B.
Mit Pfosten, Abstand = 2,00 m.
Pfosten in Boden, Homogenbereich HB 1 - FRS.
Pfostenlöcher entsprechend der sie umgebenden Fläche
schließen.
Pfosten 'C -125, Länge 1.800 m'
Konstruktionsteile nach Wahl des AN verwerten.
Menge: 40,000 m
Zuordnung: 129

**01.01.0028 SE aus Stahl abbauen*Profil B Pfost. A 2,00 m*HB 1*Teile verwerten**
StL-Nr. 22112900392219901
Schutzeinrichtung (SE) aus Stahl einschließlich sämtlicher Einzelteile abbauen.
SE 'Mega  - Rail sl'
Holm Profil B.
Mit Pfosten, Abstand = 2,00 m.
Pfosten in Boden, Homogenbereich HB 1 - FRS.
Pfostenlöcher entsprechend der sie umgebenden Fläche
schließen.
Pfosten 'C -125, Länge 1.600 mm'
Konstruktionsteile nach Wahl des AN verwerten.
Menge: 20,000 m
Zuordnung: 129

**01.01.0029 SE aus Stahl abbauen*Profil B*HB 1*Teile verwerten**
StL-Nr. 22112900392919901
Schutzeinrichtung (SE) aus Stahl einschließlich sämtlicher Einzelteile abbauen.
SE 'Mega  - Rail sk mit Abstandshalter und
Kastenprofil'
Holm Profil B.
Mit 'Pfosten, Abstand = 1,00m'
Pfosten in Boden, Homogenbereich HB 1 - FRS.
Pfostenlöcher entsprechend der sie umgebenden Fläche
schließen.
Pfosten 'C -125, Länge 1.900 mm'
Konstruktionsteile nach Wahl des AN verwerten.
Menge: 20,000 m
Zuordnung: 129

**01.01.0030 SE aus Stahl abbauen*Profil B Pfost. A 1,33 m*Pf.mit Ausg. entf Teile verwerten**
StL-Nr. 22112900392300501
Schutzeinrichtung (SE) aus Stahl einschließlich sämtlicher Einzelteile abbauen.
SE 'Mega  - Rail BW mit Abstandshalter und
Kastenprofil'
Holm Profil B.
Mit Pfosten, Abstand = 1,33 m.
Pfosten mit Fußplatte, einschließlich Entfernen der
Ausgleichsschicht.
Konstruktionsteile nach Wahl des AN verwerten.
Menge: 140,000 m
Zuordnung: 129

**01.01.0031 SE aus Stahl abbauen*Profil B Pfost. A 2,00 m*HB 1*Teile verwerten**
StL-Nr. 22112900392219901
Schutzeinrichtung (SE) aus Stahl einschließlich sämtlicher Einzelteile abbauen.
SE 'Eco - Safe 2,0'
Holm Profil B.
Mit Pfosten, Abstand = 2,00 m.
Pfosten in Boden, Homogenbereich HB 1 - FRS.
Pfostenlöcher entsprechend der sie umgebenden Fläche
schließen.
Pfosten 'C -100, Länge 1.700 mm'
Konstruktionsteile nach Wahl des AN verwerten.
Menge: 720,000 m
Zuordnung: 129

**01.01.0032 SE aus Stahl abbauen*Profil B Pfost. A 2,00 m*HB 1*Teile verwerten**
StL-Nr. 22112900392219901
Schutzeinrichtung (SE) aus Stahl einschließlich sämtlicher Einzelteile abbauen.
SE 'Eco - Safe 2,0'
Holm Profil B.
Mit Pfosten, Abstand = 2,00 m.
Pfosten in Boden, Homogenbereich HB 1 - FRS.
Pfostenlöcher entsprechend der sie umgebenden Fläche
schließen.
Pfosten 'C -100, bis Länge 1.900 mm'
Konstruktionsteile nach Wahl des AN verwerten.
Menge: 60,000 m
Zuordnung: 129

**01.01.0033 SE aus Stahl abbauen*Profil B Pfost. A 1,33 m*HB 1*Teile verwerten**
StL-Nr. 22112900392319901
Schutzeinrichtung (SE) aus Stahl einschließlich sämtlicher Einzelteile abbauen.
SE 'Eco - Safe 1,33'
Holm Profil B.
Mit Pfosten, Abstand = 1,33 m.
Pfosten in Boden, Homogenbereich HB 1 - FRS.
Pfostenlöcher entsprechend der sie umgebenden Fläche
schließen.
Pfosten 'C -100, Länge 1.700 mm'
Konstruktionsteile nach Wahl des AN verwerten.
Menge: 32,000 m
Zuordnung: 129

**01.01.0034 SE aus Stahl abbauen*Profil B Pfost. A 2,00 m*HB 1*Teile verwerten**
StL-Nr. 22112900392219901
Schutzeinrichtung (SE) aus Stahl einschließlich sämtlicher Einzelteile abbauen.
SE 'EASY- Rail 2,0'
Holm Profil B.
Mit Pfosten, Abstand = 2,00 m.
Pfosten in Boden, Homogenbereich HB 1 - FRS.
Pfostenlöcher entsprechend der sie umgebenden Fläche
schließen.
Pfosten 'C- Profil, Länge 1.750 mm'
Konstruktionsteile nach Wahl des AN verwerten.
Menge: 12,000 m
Zuordnung: 129

**01.01.0035 SE aus Stahl abbauen*Profil B Pfost. A 1,33 m*HB 1*Teile verwerten**
StL-Nr. 22112900392319901
Schutzeinrichtung (SE) aus Stahl einschließlich sämtlicher Einzelteile abbauen.
SE 'Easy-Rail 1,33'
Holm Profil B.
Mit Pfosten, Abstand = 1,33 m.
Pfosten in Boden, Homogenbereich HB 1 - FRS.
Pfostenlöcher entsprechend der sie umgebenden Fläche
schließen.
Pfosten 'C-Profil, Länge 1.750 mm'
Konstruktionsteile nach Wahl des AN verwerten.
Menge: 12,000 m
Zuordnung: 129

**01.01.0036 SE aus Stahl abbauen Pfost. A 2,00 m*HB 1*Teile verwerten**
StL-Nr. 22112900399219901
Schutzeinrichtung (SE) aus Stahl einschließlich sämtlicher Einzelteile abbauen.
SE 'ESP Plus /2,0'
Holm 'Profil B mit Verstärkungsholm'
Mit Pfosten, Abstand = 2,00 m.
Pfosten in Boden, Homogenbereich HB 1 - FRS.
Pfostenlöcher entsprechend der sie umgebenden Fläche
schließen.
Pfosten 'Sigma 100, Länge 1.900 mm'
Konstruktionsteile nach Wahl des AN verwerten.
Menge: 12,000 m
Zuordnung: 129

**01.01.0037 SE aus Stahl abbauen*Profil B Pfost. A 1,33 m Teile verwerten**
StL-Nr. 22112900392309901
Schutzeinrichtung (SE) aus Stahl einschließlich sämtlicher Einzelteile abbauen.
SE 'Eco -Safe Bauwerk '
Holm Profil B.
Mit Pfosten, Abstand = 1,33 m.
Pfosten 'C -125 mit Fußplatte, Länge 0,60 m'
Konstruktionsteile nach Wahl des AN verwerten.
Menge: 12,000 m
Zuordnung: 129

**01.01.0038 SE aus Stahl abbauen*Teile verwerten**
StL-Nr. 22112900390000001
Schutzeinrichtung (SE) aus Stahl einschließlich sämtlicher Einzelteile abbauen.
SE 'Konstruktion ohne Anschlußbügel, Abstand 1,33 m,
Befestigung an Mauerwerk, Anker 3 cm unter Oberkante
abtrennen, Hohlraum mit kunststoffvergütetem Mörtel (
PCC ) verfüllen'
Konstruktionsteile nach Wahl des AN verwerten.
Menge: 12,000 m
Zuordnung: 129

#### Unterabschnitt 01.02 Demontage von AEK, ÜK

**01.02.0001 AEK aus Stahl abbauen ESP*Profil B*Regelabs. 12 m HB 1*Teile verwerten**
StL-Nr. 22112900701210101
Anfangs-/Endkonstruktion (AEK) aus Stahl abbauen.
SE = Einfache Schutzplanke.
Holm Profil B.
Regelabsenkung 12,00 m.
Pfosten in Boden, Homogenbereich HB 1 - FRS.
Pfostenlöcher entsprechend der sie umgebenden Fläche
schließen.
Konstruktionsteile nach Wahl des AN verwerten.
Menge: 8,000 St
Zuordnung: 129

**01.02.0002 AEK aus Stahl abbauen ESP*Profil B*Kurzabs. 4,37 m HB 1*Teile verwerten**
StL-Nr. 22112900701220101
Anfangs-/Endkonstruktion (AEK) aus Stahl abbauen.
SE = Einfache Schutzplanke.
Holm Profil B.
Kurzabsenkung 4,37 m mit Zusatzpfosten.
Pfosten in Boden, Homogenbereich HB 1 - FRS.
Pfostenlöcher entsprechend der sie umgebenden Fläche
schließen.
Konstruktionsteile nach Wahl des AN verwerten.
Menge: 3,000 St
Zuordnung: 129

**01.02.0003 AEK aus Stahl abbauen EDSP*Profil B*Regelabs. 12 m HB 1*Teile verwerten**
StL-Nr. 22112900702210101
Anfangs-/Endkonstruktion (AEK) aus Stahl abbauen.
SE = Einfache Distanzschutzplanke.
Holm Profil B.
Regelabsenkung 12,00 m.
Pfosten in Boden, Homogenbereich HB 1 - FRS.
Pfostenlöcher entsprechend der sie umgebenden Fläche
schließen.
Konstruktionsteile nach Wahl des AN verwerten.
Menge: 2,000 St
Zuordnung: 129

**01.02.0004 AEK aus Stahl abbauen*Profil B*HB 1 Teile verwerten**
StL-Nr. 22112900709290101
Anfangs-/Endkonstruktion (AEK) aus Stahl abbauen.
SE 'EASY- Rail'
Holm Profil B.
Konstruktion 'Regelabsenkung  P2A für EASY - Rail 16 m,
Pfostenabstand 1,33 m'
Pfosten in Boden, Homogenbereich HB 1 - FRS.
Pfostenlöcher entsprechend der sie umgebenden Fläche
schließen.
Konstruktionsteile nach Wahl des AN verwerten.
Menge: 1,000 St
Zuordnung: 129

**01.02.0005 AEK aus Stahl abbauen*Profil B Regelabs. 12 m*HB 1 Teile verwerten**
StL-Nr. 22112900709210101
Anfangs-/Endkonstruktion (AEK) aus Stahl abbauen.
SE 'Eco -Safe'
Holm Profil B.
Regelabsenkung 12,00 m.
Pfosten in Boden, Homogenbereich HB 1 - FRS.
Pfostenlöcher entsprechend der sie umgebenden Fläche
schließen.
Konstruktionsteile nach Wahl des AN verwerten.
Menge: 3,000 St
Zuordnung: 129

**01.02.0006 AEK aus Stahl abbauen*Profil B Kurzabs. 4,37 m*HB 1 Teile verwerten**
StL-Nr. 22112900709220101
Anfangs-/Endkonstruktion (AEK) aus Stahl abbauen.
SE 'Eco -Safe'
Holm Profil B.
Kurzabsenkung 4,37 m mit Zusatzpfosten.
Pfosten in Boden, Homogenbereich HB 1 - FRS.
Pfostenlöcher entsprechend der sie umgebenden Fläche
schließen.
Konstruktionsteile nach Wahl des AN verwerten.
Menge: 1,000 St
Zuordnung: 129

**01.02.0007 AEK aus Stahl abbauen*Profil B Regelabs. 12 m*HB 1 Teile verwerten**
StL-Nr. 22112900709210101
Anfangs-/Endkonstruktion (AEK) aus Stahl abbauen.
SE 'ESP- Plus/2,0'
Holm Profil B.
Regelabsenkung 12,00 m.
Pfosten in Boden, Homogenbereich HB 1 - FRS.
Pfostenlöcher entsprechend der sie umgebenden Fläche
schließen.
Konstruktionsteile nach Wahl des AN verwerten.
Menge: 1,000 St
Zuordnung: 129

**01.02.0008 AEK aus Stahl abbauen DDSP*Profil B*Regelabs. 12 m*Teile verwerten**
StL-Nr. 22112900704210901
Anfangs-/Endkonstruktion (AEK) aus Stahl abbauen.
SE = Doppelte Distanzschutzplanke.
Holm Profil B.
Regelabsenkung 12,00 m.
Pfosten 'Steckpfosten Sigma 100, Pfosten in Hülse ( ca.
20- 70mm über OK Asphalt/ Beton'
Konstruktionsteile nach Wahl des AN verwerten.
Menge: 1,000 St
Zuordnung: 129

**01.02.0009 ÜK/ÜE des FRS abbauen*HB 1 Teile verwerten**
StL-Nr. 221129022911000
Übergangskonstruktion/Übergangselement (ÜK/ÜE) des
Fahrzeug-Rückhaltesystems (FRS) aus Beton oder Stahl
abbauen.
Konstruktion 'Super- Rail auf EDSP ( Flextra SR-EDSP
gemäß RAL 620 Zeichnung Nr. S3.1-320, Holm Profil
C-125, Pfostenabstand 1,33m, Länge des Übergangs 12m )'
Pfosten in Boden, Homogenbereich HB 1 - FRS.
Pfostenlöcher entsprechend der sie umgebenden Fläche
schließen.
Konstruktionsteile nach Wahl des AN verwerten.
Menge: 1,000 St
Zuordnung: 129

**01.02.0010 ÜK/ÜE des FRS abbauen*HB 1 Teile verwerten**
StL-Nr. 221129022911000
Übergangskonstruktion/Übergangselement (ÜK/ÜE) des
Fahrzeug-Rückhaltesystems (FRS) aus Beton oder Stahl
abbauen.
Konstruktion 'Super- Rail Eco  auf EDSP ( Flextra
SR-EDSP gemäß RAL-RG 620 Zeichnung Nr. S3.1-320, Holm
Profil C-125, Pfostenabstand 1,33m, Länge des Übergangs
12m )'
Pfosten in Boden, Homogenbereich HB 1 - FRS.
Pfostenlöcher entsprechend der sie umgebenden Fläche
schließen.
Konstruktionsteile nach Wahl des AN verwerten.
Menge: 1,000 St
Zuordnung: 129

**01.02.0011 ÜK/ÜE des FRS abbauen*HB 1 Teile verwerten**
StL-Nr. 221129022911000
Übergangskonstruktion/Übergangselement (ÜK/ÜE) des
Fahrzeug-Rückhaltesystems (FRS) aus Beton oder Stahl
abbauen.
Konstruktion 'Super- Rail auf Super-Rail eco  ( Flextra
SR-SR eco gemäß RAL 620 Zeichnung Nr. S3.1-322, Länge
des Übergangs 12m )'
Pfosten in Boden, Homogenbereich HB 1 - FRS.
Pfostenlöcher entsprechend der sie umgebenden Fläche
schließen.
Konstruktionsteile nach Wahl des AN verwerten.
Menge: 1,000 St
Zuordnung: 129

**01.02.0012 ÜK/ÜE des FRS abbauen*HB 1 Teile verwerten**
StL-Nr. 221129022911000
Übergangskonstruktion/Übergangselement (ÜK/ÜE) des
Fahrzeug-Rückhaltesystems (FRS) aus Beton oder Stahl
abbauen.
Konstruktion 'Super- Rail VZB auf EDSP, Länge des
Überganges 12m'
Pfosten in Boden, Homogenbereich HB 1 - FRS.
Pfostenlöcher entsprechend der sie umgebenden Fläche
schließen.
Konstruktionsteile nach Wahl des AN verwerten.
Menge: 1,000 St
Zuordnung: 129

**01.02.0013 ÜK/ÜE des FRS abbauen*HB 1 Teile verwerten**
StL-Nr. 221129022911000
Übergangskonstruktion/Übergangselement (ÜK/ÜE) des
Fahrzeug-Rückhaltesystems (FRS) aus Beton oder Stahl
abbauen.
Konstruktion 'Super- Rail Eco auf Super- Rail Eco
Bauwerk'
Pfosten in Boden, Homogenbereich HB 1 - FRS.
Pfostenlöcher entsprechend der sie umgebenden Fläche
schließen.
Konstruktionsteile nach Wahl des AN verwerten.
Menge: 1,000 St
Zuordnung: 129

**01.02.0014 ÜK/ÜE des FRS abbauen*HB 1 Teile verwerten**
StL-Nr. 221129022911000
Übergangskonstruktion/Übergangselement (ÜK/ÜE) des
Fahrzeug-Rückhaltesystems (FRS) aus Beton oder Stahl
abbauen.
Konstruktion 'Super- Rail Eco auf Super- Rail Eco
HS
'
Pfosten in Boden, Homogenbereich HB 1 - FRS.
Pfostenlöcher entsprechend der sie umgebenden Fläche
schließen.
Konstruktionsteile nach Wahl des AN verwerten.
Menge: 1,000 St
Zuordnung: 129

**01.02.0015 ÜK/ÜE des FRS abbauen*HB 1 Teile verwerten**
StL-Nr. 221129022911000
Übergangskonstruktion/Übergangselement (ÜK/ÜE) des
Fahrzeug-Rückhaltesystems (FRS) aus Beton oder Stahl
abbauen.
Konstruktion 'Mega- Rail s auf EDSP, Holm Typ Profil B,
Länge des Übergangs 8 m'
Pfosten in Boden, Homogenbereich HB 1 - FRS.
Pfostenlöcher entsprechend der sie umgebenden Fläche
schließen.
Konstruktionsteile nach Wahl des AN verwerten.
Menge: 1,000 St
Zuordnung: 129

**01.02.0016 ÜK/ÜE des FRS abbauen*HB 1 Teile verwerten**
StL-Nr. 221129022911000
Übergangskonstruktion/Übergangselement (ÜK/ÜE) des
Fahrzeug-Rückhaltesystems (FRS) aus Beton oder Stahl
abbauen.
Konstruktion 'Easy- Rail auf ESP 4,0, Länge des
Überganges 12m'
Pfosten in Boden, Homogenbereich HB 1 - FRS.
Pfostenlöcher entsprechend der sie umgebenden Fläche
schließen.
Konstruktionsteile nach Wahl des AN verwerten.
Menge: 1,000 St
Zuordnung: 129

**01.02.0017 ÜK/ÜE des FRS abbauen*HB 1 Teile verwerten**
StL-Nr. 221129022911000
Übergangskonstruktion/Übergangselement (ÜK/ÜE) des
Fahrzeug-Rückhaltesystems (FRS) aus Beton oder Stahl
abbauen.
Konstruktion 'Easy- Rail auf EDSP, Länge des
Überganges 16m'
Pfosten in Boden, Homogenbereich HB 1 - FRS.
Pfostenlöcher entsprechend der sie umgebenden Fläche
schließen.
Konstruktionsteile nach Wahl des AN verwerten.
Menge: 1,000 St
Zuordnung: 129

**01.02.0018 ÜK/ÜE des FRS abbauen*HB 1 Teile verwerten**
StL-Nr. 221129022911000
Übergangskonstruktion/Übergangselement (ÜK/ÜE) des
Fahrzeug-Rückhaltesystems (FRS) aus Beton oder Stahl
abbauen.
Konstruktion 'Eco -Safe 2,0  auf ESP 2,0'
Pfosten in Boden, Homogenbereich HB 1 - FRS.
Pfostenlöcher entsprechend der sie umgebenden Fläche
schließen.
Konstruktionsteile nach Wahl des AN verwerten.
Menge: 1,000 St
Zuordnung: 129

**01.02.0019 ÜK/ÜE des FRS abbauen*HB 1 Teile verwerten**
StL-Nr. 221129022911000
Übergangskonstruktion/Übergangselement (ÜK/ÜE) des
Fahrzeug-Rückhaltesystems (FRS) aus Beton oder Stahl
abbauen.
Konstruktion 'Flextra Eco -Safe 2,0  auf Super- Rail
eco, Länge des Überganges 12m '
Pfosten in Boden, Homogenbereich HB 1 - FRS.
Pfostenlöcher entsprechend der sie umgebenden Fläche
schließen.
Konstruktionsteile nach Wahl des AN verwerten.
Menge: 1,000 St
Zuordnung: 129

**01.02.0020 ÜK/ÜE des FRS abbauen*HB 1 Teile verwerten**
StL-Nr. 221129022911000
Übergangskonstruktion/Übergangselement (ÜK/ÜE) des
Fahrzeug-Rückhaltesystems (FRS) aus Beton oder Stahl
abbauen.
Konstruktion 'Eco -Safe 1,33 auf Eco Safe BW'
Pfosten in Boden, Homogenbereich HB 1 - FRS.
Pfostenlöcher entsprechend der sie umgebenden Fläche
schließen.
Konstruktionsteile nach Wahl des AN verwerten.
Menge: 1,000 St
Zuordnung: 129

**01.02.0021 ÜK/ÜE des FRS abbauen*HB 1 Teile verwerten**
StL-Nr. 221129022911000
Übergangskonstruktion/Übergangselement (ÜK/ÜE) des
Fahrzeug-Rückhaltesystems (FRS) aus Beton oder Stahl
abbauen.
Konstruktion 'Eco -Safe 2,0 auf EDSP 1,33; Länge des
Überganges 4m'
Pfosten in Boden, Homogenbereich HB 1 - FRS.
Pfostenlöcher entsprechend der sie umgebenden Fläche
schließen.
Konstruktionsteile nach Wahl des AN verwerten.
Menge: 1,000 St
Zuordnung: 129

**01.02.0022 ÜK/ÜE des FRS abbauen*HB 1 Teile verwerten**
StL-Nr. 221129022911000
Übergangskonstruktion/Übergangselement (ÜK/ÜE) des
Fahrzeug-Rückhaltesystems (FRS) aus Beton oder Stahl
abbauen.
Konstruktion 'EDSP 2,0 auf ESP 4.0 gemäß RAL RG- 620
Zeichng. Nr. S3.1-125, Länge des Überganges 8m '
Pfosten in Boden, Homogenbereich HB 1 - FRS.
Pfostenlöcher entsprechend der sie umgebenden Fläche
schließen.
Konstruktionsteile nach Wahl des AN verwerten.
Menge: 1,000 St
Zuordnung: 129

**01.02.0023 ÜK/ÜE des FRS abbauen*HB 1 Teile verwerten**
StL-Nr. 221129022911000
Übergangskonstruktion/Übergangselement (ÜK/ÜE) des
Fahrzeug-Rückhaltesystems (FRS) aus Beton oder Stahl
abbauen.
Konstruktion 'DDSP auf EDSP 2-fach gemäß RAL RG- 620
Zeichng. Nr. S3.1-131, Länge des Überganges 8m '
Pfosten in Boden, Homogenbereich HB 1 - FRS.
Pfostenlöcher entsprechend der sie umgebenden Fläche
schließen.
Konstruktionsteile nach Wahl des AN verwerten.
Menge: 1,000 St
Zuordnung: 129

#### Unterabschnitt 01.03 Demontage von ergänzenden SE, Zusatzeinrichtungen

**01.03.0001 Ergänzende SE abbauen*Konst. Verwerten**
StL-Nr. 2211290429001
Ergänzende Schutzeinrichtung (SE) für Fußgänger oder
Zweiradfahrer an Fahrzeug-Rückhaltesystem abbauen.
Abbauteil 'Unterfahrschutz für Zweiradfahrer, Typ
Euskirchen oder gleichwertig'
Konstruktionsteile nach Wahl des AN verwerten.
Menge: 20,000 m
Zuordnung: 129

**01.03.0002 Zusatzeinrichtung abbauen.*Abbauteil verwert**
StL-Nr. 22112906291
Zusatzeinrichtung des Fahrzeug-Rückhaltesystems
abbauen.
Zusatzeinrichtung 'Aufsatzleitpfosten mit zugelassenen,
planeben versenkten oder in vorgezogener
Einschubhalterung eingelassenen Reflektoren abbauen, .
Pfosten aus Polyaethylen oder gleichwertigem
Kunststoff,
Laenge = 0,55 m, Wanddicke = 2 mm mit
Profilaussteifung,
Mehrkammerreflektoren mit weissen Reflektoren auf
beiden Sichtflaechen.
Pfosten mit Hinweiszeichen fuer Notrufsaeulen rechts
bzw. linksweisend.
Pfosten auf Schutzplankenpfosten mit Halterung aus
feuerverzinktem Stahl abbauen '
Zusatzeinrichtung nach Wahl des AN verwerten.
Menge: 20,000 St
Zuordnung: 129

**01.03.0003 Zusatzeinrichtung abbauen.**
StL-Nr. 22112906299
Zusatzeinrichtung des Fahrzeug-Rückhaltesystems
abbauen.
Zusatzeinrichtung 'Aufsatzleitpfosten mit zugelassenen,
planeben versenkten oder in vorgezogener
Einschubhalterung eingelassenen Reflektoren abbauen,
Die die Pfosten umgebende Flaeche entsprechend dem
frueheren Zustand herstellen.
Pfosten aus Polyaethylen oder gleichwertigem
Kunststoff,
Laenge = 0,55 m,
mit weissen Reflektoren auf beiden Sichtflaechen.
Pfosten mit Hinweiszeichen fuer Notrufsaeulen rechts
bzw. linksweisend ;.
Pfosten auf Schutzplankenpfosten mit Halterung aus
feuerverzinktem Stahl abbauen,wiederverwendbares
Material'
Zusatzeinrichtung 'Material des AG'
Menge: 30,000 St
Zuordnung: 129

**01.03.0004 Blendschutzsystem abbauen Blendsch. auf SP**
StL-Nr. 22112904719
Blendschutzsystem mit Tragrohr und Lamellen abbauen.
Abbauteil = Blendschutzsystem, Länge 4000 mm, auf
Schutzplanke.
Abgebaute Teile 'zur Wiederverwendung zwischenlagern'
Menge: 4,000 St
Zuordnung: 129

**01.03.0005 Blendschutzsystem abbauen Blendsch. auf SP*Teile verwerten**
StL-Nr. 22112904711
Blendschutzsystem mit Tragrohr und Lamellen abbauen.
Abbauteil = Blendschutzsystem, Länge 4000 mm, auf
Schutzplanke.
Abgebaute Teile nach Wahl des AN verwerten.
Menge: 4,000 St
Zuordnung: 129

**01.03.0006 Zusatzeinrichtung abbauen.**
StL-Nr. 22112906299
Zusatzeinrichtung des Fahrzeug-Rückhaltesystems
abbauen.
Zusatzeinrichtung 'Grasstopp- Platte, mit Ausschnitt
entsprechend Einsatzprofil
Grasstoppp -Platte aus Kunststoff -Recycling bzw.
Polyethylen ( PE )
Form  rund, tellerförmig, mit Wölbung nach oben,
Durchmesser 500 mm und Versteifungsrippen
Montage- und Demontageschlitz vollständig formschlüssig
durch Verbindungselement geschlossen'
Zusatzeinrichtung 'Material des AG'
Menge: 280,000 St
Zuordnung: 129

**01.03.0007 Zusatzeinrichtung abbauen.*Abbauteil verwert**
StL-Nr. 22112906291
Zusatzeinrichtung des Fahrzeug-Rückhaltesystems
abbauen.
Zusatzeinrichtung 'Grasstopp- Platte, mit Ausschnitt
entsprechend Einsatzprofil
Grasstoppp -Platte aus Kunststoff -Recycling bzw.
Polyethylen ( PE )
Form  rund, tellerförmig, mit Wölbung nach oben,
Durchmesser 500 mm und Versteifungsrippen
Montage- und Demontageschlitz vollständig formschlüssig
durch Verbindungselement geschlossen'
Zusatzeinrichtung nach Wahl des AN verwerten.
Menge: 240,000 St
Zuordnung: 129

**01.03.0008 Zusatzeinrichtung abbauen.**
Zusatzeinrichtung des Fahrzeug-Rückhaltesystems
abbauen.
Bewuchshemmende Matte im Bankettbereich, Matte aus UV-
beständigen Elastomer auf Kautschuk Basis, Breite 1,50
m, Mattendicke 10 mm
Material des AG
Menge: 20,000 m2
Zuordnung: 129

**01.03.0009 Zusatzeinrichtung abbauen.**
Zusatzeinrichtung des Fahrzeug-Rückhaltesystems
abbauen.
Bewuchshemmende Matte im Bankettbereich, Matte aus UV-
beständigen Elastomerkom- Verbund Mterial auf Kautschuk
Basis, Breite 1,50 m, Mattendicke 10 mm
Material nach Wahl des AN verwerten
Menge: 20,000 m2
Zuordnung: 129

**01.03.0010 Zusatzeinrichtung abbauen.*Abbauteil verwert**
StL-Nr. 22112906291
Zusatzeinrichtung des Fahrzeug-Rückhaltesystems
abbauen.
Zusatzeinrichtung 'SPL- Pfostenummantelung  für ES,
EDS, DDSP und DSP; Halbschalenprotektoren'
Zusatzeinrichtung nach Wahl des AN verwerten.
Menge: 10,000 St
Zuordnung: 129

**01.03.0011 Zusatzeinrichtung abbauen.*Abbauteil verwert**
StL-Nr. 22112906291
Zusatzeinrichtung des Fahrzeug-Rückhaltesystems
abbauen.
Zusatzeinrichtung 'Verkehrszeichen mit Halterung auf
Schutzplanke'
Zusatzeinrichtung nach Wahl des AN verwerten.
Menge: 10,000 St
Zuordnung: 129

#### Unterabschnitt 01.04 Liefern/Montieren von SP-Systemen

**01.04.0001 SE herstellen ESP*Profil B*Pf-SigmaL.1900mm Pf.Abstand 4m*HB 1 Erdarbeiten ausf.**
StL-Nr. 221129203121111
Schutzeinrichtung (SE) einschließlich erforderlicher
systembedingter Arbeiten herstellen. Abgerechnet
wird die Baulänge.
SE = Einfache Schutzplanke.
Holm Profil B.
Pfosten Sigma 100, Länge 1900 mm.
Pfostenabstand 4,00 m.
Aufstellung in Boden, Homogenbereich HB 1 - FRS.
Erforderliche Erdarbeiten ausführen. Die die Pfosten
umgebene Fläche wiederherstellen, überschüssigen Boden
flächenhaft verteilen.
Menge: 900,000 m
Zuordnung: 129

**01.04.0002 SE herstellen ESP*Profil B*Pf-SigmaL.2500mm Pf.Abstand 4m*HB 1 Erdarbeiten ausf.**
StL-Nr. 221129203123111
Schutzeinrichtung (SE) einschließlich erforderlicher
systembedingter Arbeiten herstellen. Abgerechnet
wird die Baulänge.
SE = Einfache Schutzplanke.
Holm Profil B.
Pfosten Sigma 100, Länge 2500 mm.
Pfostenabstand 4,00 m.
Aufstellung in Boden, Homogenbereich HB 1 - FRS.
Erforderliche Erdarbeiten ausführen. Die die Pfosten
umgebene Fläche wiederherstellen, überschüssigen Boden
flächenhaft verteilen.
Menge: 80,000 m
Zuordnung: 129

**01.04.0003 SE herstellen ESP*Profil B*Pf-SigmaL.1900mm Pf.Abstand 2m*HB 1 Erdarbeiten ausf.**
StL-Nr. 221129203121211
Schutzeinrichtung (SE) einschließlich erforderlicher
systembedingter Arbeiten herstellen. Abgerechnet
wird die Baulänge.
SE = Einfache Schutzplanke.
Holm Profil B.
Pfosten Sigma 100, Länge 1900 mm.
Pfostenabstand 2,00 m.
Aufstellung in Boden, Homogenbereich HB 1 - FRS.
Erforderliche Erdarbeiten ausführen. Die die Pfosten
umgebene Fläche wiederherstellen, überschüssigen Boden
flächenhaft verteilen.
Menge: 28,000 m
Zuordnung: 129

**01.04.0004 SE herstellen ESP*Profil B*Pf-SigmaL.1900mm Pf.Abstand 1,33 m*HB 1 Erdarbeiten ausf.**
StL-Nr. 221129203121311
Schutzeinrichtung (SE) einschließlich erforderlicher
systembedingter Arbeiten herstellen. Abgerechnet
wird die Baulänge.
SE = Einfache Schutzplanke.
Holm Profil B.
Pfosten Sigma 100, Länge 1900 mm.
Pfostenabstand 1,33 m.
Aufstellung in Boden, Homogenbereich HB 1 - FRS.
Erforderliche Erdarbeiten ausführen. Die die Pfosten
umgebene Fläche wiederherstellen, überschüssigen Boden
flächenhaft verteilen.
Menge: 20,000 m
Zuordnung: 129

**01.04.0005 SE herstellen EDSP*Profil B*Pf-SigmaL.1900mm Pf.Abstand 2m*HB 1 Erdarbeiten ausf.**
StL-Nr. 221129203221211
Schutzeinrichtung (SE) einschließlich erforderlicher
systembedingter Arbeiten herstellen. Abgerechnet
wird die Baulänge.
SE = Einfache Distanzschutzplanke.
Holm Profil B.
Pfosten Sigma 100, Länge 1900 mm.
Pfostenabstand 2,00 m.
Aufstellung in Boden, Homogenbereich HB 1 - FRS.
Erforderliche Erdarbeiten ausführen. Die die Pfosten
umgebene Fläche wiederherstellen, überschüssigen Boden
flächenhaft verteilen.
Menge: 480,000 m
Zuordnung: 129

**01.04.0006 SE herstellen EDSP*Profil B*Pf-SigmaL.2500mm Pf.Abstand 2m*HB 1 Erdarbeiten ausf.**
StL-Nr. 221129203223211
Schutzeinrichtung (SE) einschließlich erforderlicher
systembedingter Arbeiten herstellen. Abgerechnet
wird die Baulänge.
SE = Einfache Distanzschutzplanke.
Holm Profil B.
Pfosten Sigma 100, Länge 2500 mm.
Pfostenabstand 2,00 m.
Aufstellung in Boden, Homogenbereich HB 1 - FRS.
Erforderliche Erdarbeiten ausführen. Die die Pfosten
umgebene Fläche wiederherstellen, überschüssigen Boden
flächenhaft verteilen.
Menge: 60,000 m
Zuordnung: 129

**01.04.0007 SE herstellen EDSP*Profil B*Pf-SigmaL.1900mm Pf.Abstand 1,33 m*HB 1 Erdarbeiten ausf.**
StL-Nr. 221129203221311
Schutzeinrichtung (SE) einschließlich erforderlicher
systembedingter Arbeiten herstellen. Abgerechnet
wird die Baulänge.
SE = Einfache Distanzschutzplanke.
Holm Profil B.
Pfosten Sigma 100, Länge 1900 mm.
Pfostenabstand 1,33 m.
Aufstellung in Boden, Homogenbereich HB 1 - FRS.
Erforderliche Erdarbeiten ausführen. Die die Pfosten
umgebene Fläche wiederherstellen, überschüssigen Boden
flächenhaft verteilen.
Menge: 40,000 m
Zuordnung: 129

**01.04.0008 SE herstellen EDSP*Profil B*Pf.Abstand 2m**
StL-Nr. 221129203220290
Schutzeinrichtung (SE) einschließlich erforderlicher
systembedingter Arbeiten herstellen. Abgerechnet
wird die Baulänge.
SE = Einfache Distanzschutzplanke.
Holm Profil B.
Pfostenabstand 2,00 m.
Aufstellung 'Steckpfosten Sigma 100 mit Hülse, in
Asphalt bzw. Beton'
Menge: 24,000 m
Zuordnung: 129

**01.04.0009 SE herstellen EDSP*Profil B*Pf.Abstand 1,33 m**
StL-Nr. 221129203220390
Schutzeinrichtung (SE) einschließlich erforderlicher
systembedingter Arbeiten herstellen. Abgerechnet
wird die Baulänge.
SE = Einfache Distanzschutzplanke.
Holm Profil B.
Pfostenabstand 1,33 m.
Aufstellung 'Sigma 100 mit Fußplatte Abmaße 250/300 mm
einschließlich Erneuerung der Ausgleichsschicht; Höhe
515/615 mm'
Menge: 24,000 m
Zuordnung: 129

**01.04.0010 SE herstellen*Profil B Pf-SigmaL.1900mm HB 1*Erdarbeiten ausf.**
StL-Nr. 221129203921911
Schutzeinrichtung (SE) einschließlich erforderlicher
systembedingter Arbeiten herstellen. Abgerechnet
wird die Baulänge.
SE 'Doppelte Distanzschutzplanke'
Holm Profil B.
Pfosten Sigma 100, Länge 1900 mm.
Pfostenabstand '2,0 m;Distanzstückabstand 2,0m'
Aufstellung in Boden, Homogenbereich HB 1 - FRS.
Erforderliche Erdarbeiten ausführen. Die die Pfosten
umgebene Fläche wiederherstellen, überschüssigen Boden
flächenhaft verteilen.
Menge: 12,000 m
Zuordnung: 129

*Hinweis*
gilt für Demontagepositionen 01.01.0011 und 01.01.0012
Umbau Distanzstückabstand auf 1,33m

**01.04.0011 SE herstellen*Profil B Pf-SigmaL.1900mm HB 1*Erdarbeiten ausf.**
StL-Nr. 221129203921911
Schutzeinrichtung (SE) einschließlich erforderlicher
systembedingter Arbeiten herstellen. Abgerechnet
wird die Baulänge.
SE 'Doppelte Distanzschutzplanke'
Holm Profil B.
Pfosten Sigma 100, Länge 1900 mm.
Pfostenabstand '4,0 m; Distanzstückabstand 1,33m'
Aufstellung in Boden, Homogenbereich HB 1 - FRS.
Erforderliche Erdarbeiten ausführen. Die die Pfosten
umgebene Fläche wiederherstellen, überschüssigen Boden
flächenhaft verteilen.
Menge: 52,000 m
Zuordnung: 129

*Hinweis*
gilt für Demontagepositionen 01.01.0013 und 01.01.0014
Umbau Distanzstückabstand auf 1,33m

**01.04.0012 SE herstellen*Profil B**
StL-Nr. 221129203920990
Schutzeinrichtung (SE) einschließlich erforderlicher
systembedingter Arbeiten herstellen. Abgerechnet
wird die Baulänge.
SE 'Doppelte Distanzschutzplanke '
Holm Profil B.
Pfostenabstand '4,0 m, Distanzstückabstand 1,33 m '
Aufstellung 'Steckpfosten Sigma 100 mit Hülse,  in
Asphalt und Beton'
Menge: 24,000 m
Zuordnung: 129

*Hinweis*
gilt für Demontagepositionen 01.01.0015 und 01.01.0016
Umbau Distanzstückabstand auf 1,33m

**01.04.0013 SE herstellen*Profil B**
StL-Nr. 221129203920990
Schutzeinrichtung (SE) einschließlich erforderlicher
systembedingter Arbeiten herstellen. Abgerechnet
wird die Baulänge.
SE 'Doppelte Distanzschutzplanke '
Holm Profil B.
Pfostenabstand '4,0 m, Distanzstückabstand 1,33 m '
Aufstellung 'Pfosten Sigma 100 mit Fußplatte, 300/300
mm auf Bauwerk'
Menge: 24,000 m
Zuordnung: 129

**01.04.0014 SE herstellen*Profil B*Pf.Abstand 1,33 m HB 1*Erdarbeiten ausf.**
StL-Nr. 221129203929311
Schutzeinrichtung (SE) einschließlich erforderlicher
systembedingter Arbeiten herstellen. Abgerechnet
wird die Baulänge.
SE 'Super- Rail  mit Deformationselement und
Kastenprofil, gerammt'
Holm Profil B.
Pfosten 'C - 125 gerammt, Länge 2400 mm '
Pfostenabstand 1,33 m.
Aufstellung in Boden, Homogenbereich HB 1 - FRS.
Erforderliche Erdarbeiten ausführen. Die die Pfosten
umgebene Fläche wiederherstellen, überschüssigen Boden
flächenhaft verteilen.
Menge: 28,000 m
Zuordnung: 129

**01.04.0015 SE herstellen*Profil B*Pf.Abstand 2m HB 1*Erdarbeiten ausf.**
StL-Nr. 221129203929211
Schutzeinrichtung (SE) einschließlich erforderlicher
systembedingter Arbeiten herstellen. Abgerechnet
wird die Baulänge.
SE 'Super-Rail Eco mit Deformationsbügel und
Kastenprofil'
Holm Profil B.
Pfosten 'C - 125  gerammt, Länge 1.900 mm'
Pfostenabstand 2,00 m.
Aufstellung in Boden, Homogenbereich HB 1 - FRS.
Erforderliche Erdarbeiten ausführen. Die die Pfosten
umgebene Fläche wiederherstellen, überschüssigen Boden
flächenhaft verteilen.
Menge: 360,000 m
Zuordnung: 129

**01.04.0016 SE herstellen*Profil B*Pf.Abstand 2m HB 1*Erdarbeiten ausf.**
StL-Nr. 221129203929211
Schutzeinrichtung (SE) einschließlich erforderlicher
systembedingter Arbeiten herstellen. Abgerechnet
wird die Baulänge.
SE 'Super-Rail Eco mit Deformationsbügel und
Kastenprofil'
Holm Profil B.
Pfosten 'C - 125  gerammt, Länge bis 2.400 mm'
Pfostenabstand 2,00 m.
Aufstellung in Boden, Homogenbereich HB 1 - FRS.
Erforderliche Erdarbeiten ausführen. Die die Pfosten
umgebene Fläche wiederherstellen, überschüssigen Boden
flächenhaft verteilen.
Menge: 40,000 m
Zuordnung: 129

**01.04.0017 SE herstellen*Profil B HB 1*Erdarbeiten ausf.**
StL-Nr. 221129203929911
Schutzeinrichtung (SE) einschließlich erforderlicher
systembedingter Arbeiten herstellen. Abgerechnet
wird die Baulänge.
SE 'Super-Rail eco HS  einschl. Deformationselement und
Kastenprofil'
Holm Profil B.
Pfosten 'C 125 gerammt, Länge 1.750 bzw. 1.900 mm '
Pfostenabstand '0,50 m '
Aufstellung in Boden, Homogenbereich HB 1 - FRS.
Erforderliche Erdarbeiten ausführen. Die die Pfosten
umgebene Fläche wiederherstellen, überschüssigen Boden
flächenhaft verteilen.
Menge: 60,000 m
Zuordnung: 129

**01.04.0018 SE herstellen*Profil B**
StL-Nr. 221129203920990
Schutzeinrichtung (SE) einschließlich erforderlicher
systembedingter Arbeiten herstellen. Abgerechnet
wird die Baulänge.
SE 'HS Rail SF auf Bauwerk  einschl.Deformationselement
und Kastenprofil'
Holm Profil B.
Pfostenabstand '1,00 m'
Aufstellung 'Pfosten C 125 mit Fußplatte,Höhe 0,89m'
Menge: 12,000 m
Zuordnung: 129

**01.04.0019 SE herstellen*Profil B*Pf.Abstand 1,33 m HB 1*Erdarbeiten ausf.**
StL-Nr. 221129203929311
Schutzeinrichtung (SE) einschließlich erforderlicher
systembedingter Arbeiten herstellen. Abgerechnet
wird die Baulänge.
SE 'Super-Rail VZB mit Deformationselement und
Kastenprofil'
Holm Profil B.
Pfosten 'C - 125  gerammt, Länge 2.400 mm'
Pfostenabstand 1,33 m.
Aufstellung in Boden, Homogenbereich HB 1 - FRS.
Erforderliche Erdarbeiten ausführen. Die die Pfosten
umgebene Fläche wiederherstellen, überschüssigen Boden
flächenhaft verteilen.
Menge: 12,000 m
Zuordnung: 129

**01.04.0020 SE herstellen*Profil B Pf.Abstand 1,33 m**
StL-Nr. 221129203920390
Schutzeinrichtung (SE) einschließlich erforderlicher
systembedingter Arbeiten herstellen. Abgerechnet
wird die Baulänge.
SE 'Super- Rail Bauwerk mit Deformationselement und
Kastenprofil, gerammt'
Holm Profil B.
Pfostenabstand 1,33 m.
Aufstellung 'Pfosten C-125 mit Fußplatte, Länge 1,04m'
Menge: 12,000 m
Zuordnung: 129

**01.04.0021 SE herstellen*Profil B Pf.Abstand 1,33 m**
StL-Nr. 221129203920390
Schutzeinrichtung (SE) einschließlich erforderlicher
systembedingter Arbeiten herstellen. Abgerechnet
wird die Baulänge.
SE 'Super-Rail Eco Bauwerk mit Deformationsbügel und
Kastenprofi '
Holm Profil B.
Pfostenabstand 1,33 m.
Aufstellung 'Pfosten C -125  mit Fußplatte,Länge 0,79
m'
Menge: 12,000 m
Zuordnung: 129

**01.04.0022 SE herstellen*Profil B*Pf.Abstand 1,33 m HB 1*Erdarbeiten ausf.**
StL-Nr. 221129203929311
Schutzeinrichtung (SE) einschließlich erforderlicher
systembedingter Arbeiten herstellen. Abgerechnet
wird die Baulänge.
SE 'Super- Rail Pro mit Deformationselement und
Kastenprofil, gerammt'
Holm Profil B.
Pfosten 'C - 125/100 gerammt, Länge 2400 mm '
Pfostenabstand 1,33 m.
Aufstellung in Boden, Homogenbereich HB 1 - FRS.
Erforderliche Erdarbeiten ausführen. Die die Pfosten
umgebene Fläche wiederherstellen, überschüssigen Boden
flächenhaft verteilen.
Menge: 12,000 m
Zuordnung: 129

**01.04.0023 SE herstellen*Profil B Pf.Abstand 1,33 m**
StL-Nr. 221129203920390
Schutzeinrichtung (SE) einschließlich erforderlicher
systembedingter Arbeiten herstellen. Abgerechnet
wird die Baulänge.
SE 'Super-Rail Pro Bauwerk mit Deformationselement und
Kastenprofil'
Holm Profil B.
Pfostenabstand 1,33 m.
Aufstellung 'Pfosten C - 100/60/5 mit Fußplatte, Länge
0,60m '
Menge: 12,000 m
Zuordnung: 129

**01.04.0024 SE herstellen*Profil B*Pf.Abstand 2m HB 1*Erdarbeiten ausf.**
StL-Nr. 221129203929211
Schutzeinrichtung (SE) einschließlich erforderlicher
systembedingter Arbeiten herstellen. Abgerechnet
wird die Baulänge.
SE 'Mega-Rail s mit Abstandhalter und Kastenprofil'
Holm Profil B.
Pfosten 'C- 125gerammt, Länge 1.800 mm'
Pfostenabstand 2,00 m.
Aufstellung in Boden, Homogenbereich HB 1 - FRS.
Erforderliche Erdarbeiten ausführen. Die die Pfosten
umgebene Fläche wiederherstellen, überschüssigen Boden
flächenhaft verteilen.
Menge: 40,000 m
Zuordnung: 129

**01.04.0025 SE herstellen*Profil B*Pf.Abstand 2m HB 1*Erdarbeiten ausf.**
StL-Nr. 221129203929211
Schutzeinrichtung (SE) einschließlich erforderlicher
systembedingter Arbeiten herstellen. Abgerechnet
wird die Baulänge.
SE 'Mega-Rail sl'
Holm Profil B.
Pfosten 'C- 125gerammt, Länge 1.600 mm'
Pfostenabstand 2,00 m.
Aufstellung in Boden, Homogenbereich HB 1 - FRS.
Erforderliche Erdarbeiten ausführen. Die die Pfosten
umgebene Fläche wiederherstellen, überschüssigen Boden
flächenhaft verteilen.
Menge: 20,000 m
Zuordnung: 129

**01.04.0026 SE herstellen*Profil B HB 1*Erdarbeiten ausf.**
StL-Nr. 221129203929911
Schutzeinrichtung (SE) einschließlich erforderlicher
systembedingter Arbeiten herstellen. Abgerechnet
wird die Baulänge.
SE 'Mega - Rail sk mit Abstandhalter und Kastenprofil'
Holm Profil B.
Pfosten 'C - 125  gerammt, Länge 1.900 mm'
Pfostenabstand '1,00 m'
Aufstellung in Boden, Homogenbereich HB 1 - FRS.
Erforderliche Erdarbeiten ausführen. Die die Pfosten
umgebene Fläche wiederherstellen, überschüssigen Boden
flächenhaft verteilen.
Menge: 20,000 m
Zuordnung: 129

**01.04.0027 SE herstellen*Profil B Pf.Abstand 1,33 m**
StL-Nr. 221129203920390
Schutzeinrichtung (SE) einschließlich erforderlicher
systembedingter Arbeiten herstellen. Abgerechnet
wird die Baulänge.
SE 'Mega - Rail Bauwerk'
Holm Profil B.
Pfostenabstand 1,33 m.
Aufstellung 'Pfosten C-100 mit Fußplatte, Länge 0,89 m'
Menge: 140,000 m
Zuordnung: 129

**01.04.0028 SE herstellen*Profil B*Pf.Abstand 2m HB 1*Erdarbeiten ausf.**
StL-Nr. 221129203929211
Schutzeinrichtung (SE) einschließlich erforderlicher
systembedingter Arbeiten herstellen. Abgerechnet
wird die Baulänge.
SE 'Eco - Safe 2,0 '
Holm Profil B.
Pfosten 'C -100, Länge 1.700 mm '
Pfostenabstand 2,00 m.
Aufstellung in Boden, Homogenbereich HB 1 - FRS.
Erforderliche Erdarbeiten ausführen. Die die Pfosten
umgebene Fläche wiederherstellen, überschüssigen Boden
flächenhaft verteilen.
Menge: 720,000 m
Zuordnung: 129

**01.04.0029 SE herstellen*Profil B*Pf.Abstand 2m HB 1*Erdarbeiten ausf.**
StL-Nr. 221129203929211
Schutzeinrichtung (SE) einschließlich erforderlicher
systembedingter Arbeiten herstellen. Abgerechnet
wird die Baulänge.
SE 'Eco - Safe 2,0 '
Holm Profil B.
Pfosten 'C -100, Länge bis 1.900 mm '
Pfostenabstand 2,00 m.
Aufstellung in Boden, Homogenbereich HB 1 - FRS.
Erforderliche Erdarbeiten ausführen. Die die Pfosten
umgebene Fläche wiederherstellen, überschüssigen Boden
flächenhaft verteilen.
Menge: 60,000 m
Zuordnung: 129

**01.04.0030 SE herstellen*Profil B*Pf.Abstand 1,33 m HB 1*Erdarbeiten ausf.**
StL-Nr. 221129203929311
Schutzeinrichtung (SE) einschließlich erforderlicher
systembedingter Arbeiten herstellen. Abgerechnet
wird die Baulänge.
SE 'Eco - Safe 1,33'
Holm Profil B.
Pfosten 'C -100, Länge 1.700 mm'
Pfostenabstand 1,33 m.
Aufstellung in Boden, Homogenbereich HB 1 - FRS.
Erforderliche Erdarbeiten ausführen. Die die Pfosten
umgebene Fläche wiederherstellen, überschüssigen Boden
flächenhaft verteilen.
Menge: 32,000 m
Zuordnung: 129

**01.04.0031 SE herstellen*Profil B*Pf.Abstand 2m HB 1*Erdarbeiten ausf.**
StL-Nr. 221129203929211
Schutzeinrichtung (SE) einschließlich erforderlicher
systembedingter Arbeiten herstellen. Abgerechnet
wird die Baulänge.
SE 'EASY- Rail 2,0 gerammt '
Holm Profil B.
Pfosten 'C -100, Länge 1.750 mm'
Pfostenabstand 2,00 m.
Aufstellung in Boden, Homogenbereich HB 1 - FRS.
Erforderliche Erdarbeiten ausführen. Die die Pfosten
umgebene Fläche wiederherstellen, überschüssigen Boden
flächenhaft verteilen.
Menge: 12,000 m
Zuordnung: 129

**01.04.0032 SE herstellen*Profil B*Pf.Abstand 1,33 m HB 1*Erdarbeiten ausf.**
StL-Nr. 221129203929311
Schutzeinrichtung (SE) einschließlich erforderlicher
systembedingter Arbeiten herstellen. Abgerechnet
wird die Baulänge.
SE 'EASY- Rail 1,33 gerammt '
Holm Profil B.
Pfosten 'C - 100, Länge 1.750 mm'
Pfostenabstand 1,33 m.
Aufstellung in Boden, Homogenbereich HB 1 - FRS.
Erforderliche Erdarbeiten ausführen. Die die Pfosten
umgebene Fläche wiederherstellen, überschüssigen Boden
flächenhaft verteilen.
Menge: 12,000 m
Zuordnung: 129

**01.04.0033 SE herstellen Pf-SigmaL.1900mm*Pf.Abstand 2m HB 1*Erdarbeiten ausf.**
StL-Nr. 221129203991211
Schutzeinrichtung (SE) einschließlich erforderlicher
systembedingter Arbeiten herstellen. Abgerechnet
wird die Baulänge.
SE 'ESP Plus 2,0 '
Profil 'Holm B mit Verstärkungsholm'
Pfosten Sigma 100, Länge 1900 mm.
Pfostenabstand 2,00 m.
Aufstellung in Boden, Homogenbereich HB 1 - FRS.
Erforderliche Erdarbeiten ausführen. Die die Pfosten
umgebene Fläche wiederherstellen, überschüssigen Boden
flächenhaft verteilen.
Menge: 12,000 m
Zuordnung: 129

**01.04.0034 SE herstellen*Profil B Pf.Abstand 1,33 m**
StL-Nr. 221129203920390
Schutzeinrichtung (SE) einschließlich erforderlicher
systembedingter Arbeiten herstellen. Abgerechnet
wird die Baulänge.
SE 'Eco - Safe Bauwerk'
Holm Profil B.
Pfostenabstand 1,33 m.
Aufstellung 'C-125 mit Fußplatte, Länge 0,60 m '
Menge: 12,000 m
Zuordnung: 129

**01.04.0035 SE herstellen**
StL-Nr. 221129203900090
Schutzeinrichtung (SE) einschließlich erforderlicher
systembedingter Arbeiten herstellen. Abgerechnet
wird die Baulänge.
SE 'Konstruktion ohne Anschlußbügel, Abstand 1,33 m,
Befestigung an Beton oder Mauerwerk,
mit Klebeanker M 16, feuerverzinkt mittels Kernbohrung
DU 18 herstellen
Bohrgut von der Baustelle entfernen und einer
Verwertung nach Wahl des AN zuführen '
Aufstellung 'mit Pfosten entfällt '
Menge: 12,000 m
Zuordnung: 129

#### Unterabschnitt 01.05 Montage von AEK, ÜK

**01.05.0001 AEK herstellen ESP*Profil B*Regelabs. 12 m HB 1*Erdarb. ausf.**
StL-Nr. 221129217121011
Anfangs-/Endkonstruktion (AEK) einschließlich erforderlicher systembedingter Arbeiten herstellen.
Konstruktion = Einfache Schutzplanke.
Holm Profil B.
AEK = Regelabsenkung 12,00 m.
Aufstellung in Boden, Homogenbereich HB 1 - FRS.
Erforderliche Erdarbeiten ausführen. Die umgebende
Fläche wiederherstellen, überschüssigen Boden
flächenhaft verteilen.
Menge: 8,000 St
Zuordnung: 129

**01.05.0002 AEK herstellen ESP*Profil B HB 1*Erdarb. ausf.**
StL-Nr. 221129217129011
Anfangs-/Endkonstruktion (AEK) einschließlich erforderlicher systembedingter Arbeiten herstellen.
Konstruktion = Einfache Schutzplanke.
Holm Profil B.
AEK 'Kurzabsenkung 4,37m mit Zusatzpfosten'
Aufstellung in Boden, Homogenbereich HB 1 - FRS.
Erforderliche Erdarbeiten ausführen. Die umgebende
Fläche wiederherstellen, überschüssigen Boden
flächenhaft verteilen.
Menge: 3,000 St
Zuordnung: 129

**01.05.0003 AEK herstellen EDSP*Profil B*Regelabs. 12 m HB 1*Erdarb. ausf.**
StL-Nr. 221129217221011
Anfangs-/Endkonstruktion (AEK) einschließlich erforderlicher systembedingter Arbeiten herstellen.
Konstruktion = Einfache Distanzschutzplanke.
Holm Profil B.
AEK = Regelabsenkung 12,00 m.
Aufstellung in Boden, Homogenbereich HB 1 - FRS.
Erforderliche Erdarbeiten ausführen. Die umgebende
Fläche wiederherstellen, überschüssigen Boden
flächenhaft verteilen.
Menge: 2,000 St
Zuordnung: 129

**01.05.0004 AEK herstellen*Profil B*HB 1 Erdarb. ausf.**
StL-Nr. 221129217929011
Anfangs-/Endkonstruktion (AEK) einschließlich erforderlicher systembedingter Arbeiten herstellen.
Konstruktion 'Easy- Rail'
Holm Profil B.
AEK 'Regelabsenkung 16m '
Aufstellung in Boden, Homogenbereich HB 1 - FRS.
Erforderliche Erdarbeiten ausführen. Die umgebende
Fläche wiederherstellen, überschüssigen Boden
flächenhaft verteilen.
Menge: 1,000 St
Zuordnung: 129

**01.05.0005 AEK herstellen*Profil B Regelabs. 12 m*HB 1 Erdarb. ausf.**
StL-Nr. 221129217921011
Anfangs-/Endkonstruktion (AEK) einschließlich erforderlicher systembedingter Arbeiten herstellen.
Konstruktion 'Eco -Safe'
Holm Profil B.
AEK = Regelabsenkung 12,00 m.
Aufstellung in Boden, Homogenbereich HB 1 - FRS.
Erforderliche Erdarbeiten ausführen. Die umgebende
Fläche wiederherstellen, überschüssigen Boden
flächenhaft verteilen.
Menge: 3,000 St
Zuordnung: 129

**01.05.0006 AEK herstellen*Profil B*HB 1 Erdarb. ausf.**
StL-Nr. 221129217929011
Anfangs-/Endkonstruktion (AEK) einschließlich erforderlicher systembedingter Arbeiten herstellen.
Konstruktion 'Eco -Safe'
Holm Profil B.
AEK 'Kurzabsenkung 4,37 m mit Zusatzpfosten'
Aufstellung in Boden, Homogenbereich HB 1 - FRS.
Erforderliche Erdarbeiten ausführen. Die umgebende
Fläche wiederherstellen, überschüssigen Boden
flächenhaft verteilen.
Menge: 1,000 St
Zuordnung: 129

**01.05.0007 AEK herstellen*Profil B Regelabs. 12 m*HB 1 Erdarb. ausf.**
StL-Nr. 221129217921011
Anfangs-/Endkonstruktion (AEK) einschließlich erforderlicher systembedingter Arbeiten herstellen.
Konstruktion 'ESP -Plus/2,0 '
Holm Profil B.
AEK = Regelabsenkung 12,00 m.
Aufstellung in Boden, Homogenbereich HB 1 - FRS.
Erforderliche Erdarbeiten ausführen. Die umgebende
Fläche wiederherstellen, überschüssigen Boden
flächenhaft verteilen.
Menge: 1,000 St
Zuordnung: 129

**01.05.0008 AEK herstellen*Profil B Regelabs. 12 m*Pfosten Sigma**
StL-Nr. 221129217921190
Anfangs-/Endkonstruktion (AEK) einschließlich erforderlicher systembedingter Arbeiten herstellen.
Konstruktion 'Doppelte Distanzschutzplanke'
Holm Profil B.
AEK = Regelabsenkung 12,00 m.
Pfosten Sigma 100.
Aufstellung 'mit Steckpfosten. in Hülse ( ca. 20-70 mm
über OK Asphalt/ Beton ), Anpassungen durch Schneiden,
Bohren, Nachverzinken wird nicht vgesondert vergütet'
Menge: 1,000 St
Zuordnung: 129

**01.05.0009 ÜK/ÜE herstellen*Profil B HB 1*Erdarb. ausf.**
StL-Nr. 221129227920101
Übergangskonstruktion (ÜK) oder Übergangselement (ÜE)
einschließlich erforderlicher systembedingter Arbeiten
herstellen.
ÜK/ÜE 'Super- Rail auf EDSP ( Flextra SR-EDSP
gemäß RAL 620 Zeichnung Nr. S3.1-320, Pfosten Profil C
-125, Pfostenabstand 1,33m, Länge des Übergangs 12m'
Holm Profil B.
Aufstellung in Boden, Homogenbereich HB 1 - FRS.
Erforderliche Erdarbeiten ausführen. Die umgebene
Fläche wieder herstellen, überschüssigen Boden
flächenhaft verteilen.
Menge: 1,000 St
Zuordnung: 129

**01.05.0010 ÜK/ÜE herstellen*Profil B HB 1*Erdarb. ausf.**
StL-Nr. 221129227920101
Übergangskonstruktion (ÜK) oder Übergangselement (ÜE)
einschließlich erforderlicher systembedingter Arbeiten
herstellen.
ÜK/ÜE 'Super- Rail Eco auf EDSP gemäß RAL- RG 620
Zeichnung Nr. S 3.1 - 320, Pfosten Profil C-125,
Pfostenabstand 1,33m, Länge des Übergangs 12m'
Holm Profil B.
Aufstellung in Boden, Homogenbereich HB 1 - FRS.
Erforderliche Erdarbeiten ausführen. Die umgebene
Fläche wieder herstellen, überschüssigen Boden
flächenhaft verteilen.
Menge: 1,000 St
Zuordnung: 129

**01.05.0011 ÜK/ÜE herstellen*Profil B HB 1*Erdarb. ausf.**
StL-Nr. 221129227920101
Übergangskonstruktion (ÜK) oder Übergangselement (ÜE)
einschließlich erforderlicher systembedingter Arbeiten
herstellen.
ÜK/ÜE 'Super- Rail auf Super- Rail eco, Länge des
Überganges 12m'
Holm Profil B.
Aufstellung in Boden, Homogenbereich HB 1 - FRS.
Erforderliche Erdarbeiten ausführen. Die umgebene
Fläche wieder herstellen, überschüssigen Boden
flächenhaft verteilen.
Menge: 1,000 St
Zuordnung: 129

**01.05.0012 ÜK/ÜE herstellen*Profil B HB 1*Erdarb. ausf.**
StL-Nr. 221129227920101
Übergangskonstruktion (ÜK) oder Übergangselement (ÜE)
einschließlich erforderlicher systembedingter Arbeiten
herstellen.
ÜK/ÜE 'Super-Rail VZB auf EDSP, Länge des Überganges
12m'
Holm Profil B.
Aufstellung in Boden, Homogenbereich HB 1 - FRS.
Erforderliche Erdarbeiten ausführen. Die umgebene
Fläche wieder herstellen, überschüssigen Boden
flächenhaft verteilen.
Menge: 1,000 St
Zuordnung: 129

**01.05.0013 ÜK/ÜE herstellen*Profil B HB 1*Erdarb. ausf.**
StL-Nr. 221129227920101
Übergangskonstruktion (ÜK) oder Übergangselement (ÜE)
einschließlich erforderlicher systembedingter Arbeiten
herstellen.
ÜK/ÜE 'Super- Rail Eco auf Super- Rail Eco Bauwerk'
Holm Profil B.
Aufstellung in Boden, Homogenbereich HB 1 - FRS.
Erforderliche Erdarbeiten ausführen. Die umgebene
Fläche wieder herstellen, überschüssigen Boden
flächenhaft verteilen.
Menge: 1,000 St
Zuordnung: 129

**01.05.0014 ÜK/ÜE herstellen*Profil B HB 1*Erdarb. ausf.**
StL-Nr. 221129227920101
Übergangskonstruktion (ÜK) oder Übergangselement (ÜE)
einschließlich erforderlicher systembedingter Arbeiten
herstellen.
ÜK/ÜE 'Super- Rail Eco auf Super- Rail Eco HS'
Holm Profil B.
Aufstellung in Boden, Homogenbereich HB 1 - FRS.
Erforderliche Erdarbeiten ausführen. Die umgebene
Fläche wieder herstellen, überschüssigen Boden
flächenhaft verteilen.
Menge: 1,000 St
Zuordnung: 129

**01.05.0015 ÜK/ÜE herstellen*Profil B HB 1*Erdarb. ausf.**
StL-Nr. 221129227920101
Übergangskonstruktion (ÜK) oder Übergangselement (ÜE)
einschließlich erforderlicher systembedingter Arbeiten
herstellen.
ÜK/ÜE 'Mega-Rail s auf EDSP, Länge des Überganges 8m'
Holm Profil B.
Aufstellung in Boden, Homogenbereich HB 1 - FRS.
Erforderliche Erdarbeiten ausführen. Die umgebene
Fläche wieder herstellen, überschüssigen Boden
flächenhaft verteilen.
Menge: 1,000 St
Zuordnung: 129

**01.05.0016 ÜK/ÜE herstellen*Profil B HB 1*Erdarb. ausf.**
StL-Nr. 221129227920101
Übergangskonstruktion (ÜK) oder Übergangselement (ÜE)
einschließlich erforderlicher systembedingter Arbeiten
herstellen.
ÜK/ÜE 'Easy- Rail auf ESP 4,0, Länge des Überganges
12m'
Holm Profil B.
Aufstellung in Boden, Homogenbereich HB 1 - FRS.
Erforderliche Erdarbeiten ausführen. Die umgebene
Fläche wieder herstellen, überschüssigen Boden
flächenhaft verteilen.
Menge: 1,000 St
Zuordnung: 129

**01.05.0017 ÜK/ÜE herstellen*Profil B HB 1*Erdarb. ausf.**
StL-Nr. 221129227920101
Übergangskonstruktion (ÜK) oder Übergangselement (ÜE)
einschließlich erforderlicher systembedingter Arbeiten
herstellen.
ÜK/ÜE 'Easy- Rail auf EDSP, Länge des Überganges 16m'
Holm Profil B.
Aufstellung in Boden, Homogenbereich HB 1 - FRS.
Erforderliche Erdarbeiten ausführen. Die umgebene
Fläche wieder herstellen, überschüssigen Boden
flächenhaft verteilen.
Menge: 1,000 St
Zuordnung: 129

**01.05.0018 ÜK/ÜE herstellen*Profil B HB 1*Erdarb. ausf.**
StL-Nr. 221129227920101
Übergangskonstruktion (ÜK) oder Übergangselement (ÜE)
einschließlich erforderlicher systembedingter Arbeiten
herstellen.
ÜK/ÜE 'Eco - Safe 2,0 auf ESP 2,0'
Holm Profil B.
Aufstellung in Boden, Homogenbereich HB 1 - FRS.
Erforderliche Erdarbeiten ausführen. Die umgebene
Fläche wieder herstellen, überschüssigen Boden
flächenhaft verteilen.
Menge: 1,000 St
Zuordnung: 129

**01.05.0019 ÜK/ÜE herstellen*Profil B HB 1*Erdarb. ausf.**
StL-Nr. 221129227920101
Übergangskonstruktion (ÜK) oder Übergangselement (ÜE)
einschließlich erforderlicher systembedingter Arbeiten
herstellen.
ÜK/ÜE 'Flextra Eco -Safe 2,0 auf Super- Rail Eco, Länge
des Überganges 12m'
Holm Profil B.
Aufstellung in Boden, Homogenbereich HB 1 - FRS.
Erforderliche Erdarbeiten ausführen. Die umgebene
Fläche wieder herstellen, überschüssigen Boden
flächenhaft verteilen.
Menge: 1,000 St
Zuordnung: 129

**01.05.0020 ÜK/ÜE herstellen*Profil B HB 1*Erdarb. ausf.**
StL-Nr. 221129227920101
Übergangskonstruktion (ÜK) oder Übergangselement (ÜE)
einschließlich erforderlicher systembedingter Arbeiten
herstellen.
ÜK/ÜE ' Eco -Safe 1,33 auf Eco -Safe BW'
Holm Profil B.
Aufstellung in Boden, Homogenbereich HB 1 - FRS.
Erforderliche Erdarbeiten ausführen. Die umgebene
Fläche wieder herstellen, überschüssigen Boden
flächenhaft verteilen.
Menge: 1,000 St
Zuordnung: 129

**01.05.0021 ÜK/ÜE herstellen*Profil B HB 1*Erdarb. ausf.**
StL-Nr. 221129227920101
Übergangskonstruktion (ÜK) oder Übergangselement (ÜE)
einschließlich erforderlicher systembedingter Arbeiten
herstellen.
ÜK/ÜE 'Eco - Safe 2,0 auf EDSP 1,33m, Länge des
Überganges 4m'
Holm Profil B.
Aufstellung in Boden, Homogenbereich HB 1 - FRS.
Erforderliche Erdarbeiten ausführen. Die umgebene
Fläche wieder herstellen, überschüssigen Boden
flächenhaft verteilen.
Menge: 1,000 St
Zuordnung: 129

**01.05.0022 ÜK/ÜE herstellen*Profil B HB 1*Erdarb. ausf.**
StL-Nr. 221129227920101
Übergangskonstruktion (ÜK) oder Übergangselement (ÜE)
einschließlich erforderlicher systembedingter Arbeiten
herstellen.
ÜK/ÜE 'EDSP 2.0 auf ESP 4.0 gemäß RAL RG- 620 Zeichng.
Nr. S3.1-125, Länge des Überganges 8m'
Holm Profil B.
Aufstellung in Boden, Homogenbereich HB 1 - FRS.
Erforderliche Erdarbeiten ausführen. Die umgebene
Fläche wieder herstellen, überschüssigen Boden
flächenhaft verteilen.
Menge: 1,000 St
Zuordnung: 129

**01.05.0023 ÜK/ÜE herstellen*Profil B HB 1*Erdarb. ausf.**
StL-Nr. 221129227920101
Übergangskonstruktion (ÜK) oder Übergangselement (ÜE)
einschließlich erforderlicher systembedingter Arbeiten
herstellen.
ÜK/ÜE 'DDSP 2.0 auf EDSP 2-fach gemäß RAL RG- 620
Zeichng. Nr. S3.1-131, Länge des Überganges 8m'
Holm Profil B.
Aufstellung in Boden, Homogenbereich HB 1 - FRS.
Erforderliche Erdarbeiten ausführen. Die umgebene
Fläche wieder herstellen, überschüssigen Boden
flächenhaft verteilen.
Menge: 1,000 St
Zuordnung: 129

#### Unterabschnitt 01.06 Montage von ergänzenden SE, Zusatzeinrichtungen

**01.06.0001 Ergänzende Schutzeinrichtung herstellen**
Ergänzende Schutzeinrichtung herstellen
Unterfahrschutz für Zweiradfahrer gem. Typ Euskirchen
oder gleichwertig mit sämtlichen Befetigungsmaterialien
liefern und anbringen
Holm aus Stahl, 370x2,5 mm, Aufhängung mit Flacheisen
130x5 mm, Länge 700 mm, Abstand zw. Holm und
Unterfahrschutz max. 50 mm, Stoß mit ca. 300 mm
Überlappung in Feldmitte ausführen
Menge: 20,000 m

**01.06.0002 Zusatzeinrichtung herstellen**
Zusatzeinrichtung des Fahrzeug-Rückhaltesystems
herstellen,
Zusatzeinrichtung ' Aufsatzleitpfosten ( Neumaterial )
mit zugelassenen, planeben versenkten oder in
vorgezogener Einschubhalterung eingelassenen
Reflektoren aufstellen
Pfosten aus Polyaethylen oder gleichwertigem
Kunststoff,
Laenge = 0,55 m, Wanddicke = 2 mm mit
Profilaussteifung,
Mehrkammerreflektoren mit weissen Reflektoren auf
beiden Sichtflaechen.
Pfosten mit Hinweiszeichen fuer Notrufsaeulen rechts
bzw. linksweisend.
Pfosten auf Schutzplankenpfosten mit Halterung aus
feuerverzinktem Stahl anbringen'.
Menge: 20,000 St

**01.06.0003 Zusatzeinrichtung des AG herstellen**
Zusatzeinrichtung des Fahrzeug-Rückhaltesystems
herstellen
Zusatzeinrichtung 'Aufsatzleitpfosten mit zugelassenen,
planeben versenkten oder in vorgezogener
Einschubhalterung eingelassenen Reflektoren aufstellen,
Pfosten aus Polyaethylen oder gleichwertigem
Kunststoff,
Laenge = 0,55 m, Wanddicke = 2 mm mit
Profilaussteifung,
Mehrkammerreflektoren mit weissen Reflektoren auf
beiden Sichtflaechen.
Pfosten mit Hinweiszeichen fuer Notrufsaeulen rechts
bzw. linksweisend.
Pfosten auf Schutzplankenpfosten mit Halterung aus
feuerverzinktem Stahl anbringen
Material des AG'
Menge: 30,000 St

**01.06.0004 Blendschutzsystem herstellen Blendsch.a.PE-HD**
StL-Nr. 2211292611990
Blendschutzsystem herstellen.
Blendschutzsystem aus Tragrohr und Lamellen herstellen.
Tragrohr 45/45/2 mm, Länge 4000 mm mit verschiebbarer
Lamellenhalterung. Lamellen aus Niederdruckpolyäthylen
(PE-HD). Lamellenbreite 222 mm, Lamellenabstand 0,67 m
Farbe RAL 6011. Alle Metallteile feuerverzinkt. Lastannahme für Windgeschwindigkeit 140 km/h.
Blendschutzsystem auf 'EDSP, DDSP bzw. BSW anbringen'
Lamellenhöhe '1.200 mm ; Blendschutzzaun mit Material
des AG - aus Position 01.03.0004'
Menge: 4,000 St
Zuordnung: 129

**01.06.0005 Blendschutzsystem herstellen Blendsch.a.PE-HD Lamellenh.1200mm**
StL-Nr. 2211292611930
Blendschutzsystem herstellen.
Blendschutzsystem aus Tragrohr und Lamellen herstellen.
Tragrohr 45/45/2 mm, Länge 4000 mm mit verschiebbarer
Lamellenhalterung. Lamellen aus Niederdruckpolyäthylen
(PE-HD). Lamellenbreite 222 mm, Lamellenabstand 0,67 m
Farbe RAL 6011. Alle Metallteile feuerverzinkt. Lastannahme für Windgeschwindigkeit 140 km/h.
Blendschutzsystem auf 'DDSP/EDSP bzw. BSW aufbringen'
Lamellenhöhe = 1200 mm.
Menge: 4,000 St
Zuordnung: 129

**01.06.0006 Zusatzeinrichtung herstellen**
Zusatzeinrichtung des Fahrzeug-Rückhaltesystems
herstellen
Zusatzeinrichtung 'Grasstopp- Platte, mit Ausschnitt
entsprechend Einsatzprofil
Grasstoppp -Platte aus Kunststoff -Recycling bzw.
Polyethylen ( PE )
Form  rund, tellerförmig, mit Wölbung nach oben,
Durchmesser 500 mm und Versteifungsrippen
Montage- und Demontageschlitz vollständig formschlüssig
durch Verbindungselement geschlossen; Material des AG
aus Position 01.03.0006'
Menge: 280,000 St

**01.06.0007 Zusatzeinrichtung herstellen**
Zusatzeinrichtung des Fahrzeug-Rückhaltesystems
herstellen
Zusatzeinrichtung 'Grasstopp- Platte, mit Ausschnitt
entsprechend Einsatzprofil
Grasstoppp -Platte aus Kunststoff -Recycling bzw.
Polyethylen ( PE )
Form  rund, tellerförmig, mit Wölbung nach oben,
Durchmesser 500 mm und Versteifungsrippen
Montage- und Demontageschlitz vollständig formschlüssig
durch Verbindungselement geschlossen'
Menge: 240,000 St

**01.06.0008 Zusatzeinrichtung herstellen**
Zusatzeinrichtung des Fahrzeug-Rückhaltesystems
herstellen
Zusatzeinrichtung 'Bewuchshemmende Matte im
Bankettbereich einschließlich Erdarbeiten einbauen,
Matte aus UV- beständigen Elastomer auf Kautschuk
Basis,Pur- gebundene Elastomere auf SBR- Kautschuk
Basis,Temperaturbeständig -40 bis 115 Grad,
wasserdurchlässig 6,0 l pro m²; Zugfestigkeit 0,75
N/mm², Rollenware, Mattenbreite 1,50 m, Mattendicke 10
mm
Material des AG - aus Position 01.03.0008 '
Menge: 20,000 m2

**01.06.0009 Zusatzeinrichtung herstellen**
Zusatzeinrichtung des Fahrzeug-Rückhaltesystems
herstellen
Zusatzeinrichtung 'Bewuchshemmende Matte im
Bankettbereich liefern und einschließlich Erdarbeiten
einbauen, Matte aus UV- beständigen Elastomer auf
Kautschuk Basis,Pur- gebundene Elastomere auf SBR-
Kautschuk Basis,Temperaturbeständig -40 bis 115 Grad,
wasserdurchlässig 6,0 l pro m²; Zugfestigkeit 0,75
N/mm², Rollenware, Mattenbreite 1,50 m, Mattendicke 10
mm;'
Menge: 20,000 m2

**01.06.0010 Zusatzeinrichtung herstellen**
Zusatzeinrichtung des Fahrzeug-Rückhaltesystems
herstellen
Zusatzeinrichtung 'SPL- Pfostenummantelung  für ES,
EDP, DDSP und DSP entspr. TL - SPU  93  lieferen und
montieren ( Neumaterial ), Halbschalenprotektoren'
Menge: 10,000 St

**01.06.0011 Zusatzeinrichtung herstellen**
Zusatzeinrichtung des Fahrzeug-Rückhaltesystems
herstellen
Zusatzeinrichtung 'Verkehrszeichen mit Halterung des AG
auf Schutzplanke montieren. Die Zusatzeinrichtung darf
grundsätzlich nur angebracht werden, wenn Änderungen
des Systemverhaltens ausgeschlossen sind, Material
lagert im Baustellenbereich'
Menge: 10,000 St

*Hinweis*
alle folgenden Positionen gelten für Schäden, bei denen
nur eine Teilreparatur ( Erneuerung einzelner Teile )
notwendig wird, bei den  Positionen 01.07.0001 bis
01.07.0007  sind die Erneuerung mehrerer Teile  in
einer Position berücksichtigt !

#### Unterabschnitt 01.07 SP- Teile abbauen und herstellen

**01.07.0001 FRS abbauen und herstellen*gerade Verwertung AN**
StL-Nr. 22112930390101090
Fahrzeug-Rückhaltesystem (FRS) einschließlich der Pfosten und sämtlicher Einzelteile abbauen und herstellen.
Abgerechnet wird die Baulänge.
Konstruktion 'Super- Rail, Super - Rail  BW
 Konstruktionsteile Deformationsrohr, Stützbügel
einschließlich SP -Holm Profil B,  inkl. Kleinmaterial'
Konstruktion gerade.
Ausgebaute Teile nach Wahl des AN verwerten.
Aufstellung 'in Boden bzw. auf BW '
Menge: 20,000 m
Zuordnung: 129

**01.07.0002 FRS abbauen und herstellen*gerade Verwertung AN**
StL-Nr. 22112930390101090
Fahrzeug-Rückhaltesystem (FRS) einschließlich der Pfosten und sämtlicher Einzelteile abbauen und herstellen.
Abgerechnet wird die Baulänge.
Konstruktion 'Super- Rail Eco bzw. Super- Rail Eco
Bauwerk
Konstruktionsteile Deformationsbügel, Stützbügel
einschließlich SP -Holm Profil B,  inkl. Kleinmaterial'
Konstruktion gerade.
Ausgebaute Teile nach Wahl des AN verwerten.
Aufstellung 'in Boden bzw. auf Bauwerk'
Menge: 60,000 m
Zuordnung: 129

**01.07.0003 FRS abbauen und herstellen*gerade Verwertung AN**
StL-Nr. 22112930390101090
Fahrzeug-Rückhaltesystem (FRS) einschließlich der Pfosten und sämtlicher Einzelteile abbauen und herstellen.
Abgerechnet wird die Baulänge.
Konstruktion 'Super- Rail Pro, Super - Rail Pro BW
 Konstruktionsteile Deformationsrohr, Stützbügel
einschließlich SP -Holm Profil B,  inkl. Kleinmaterial'
Konstruktion gerade.
Ausgebaute Teile nach Wahl des AN verwerten.
Aufstellung 'in Boden bzw. auf BW '
Menge: 12,000 m
Zuordnung: 129

**01.07.0004 FRS abbauen und herstellen*gerade Verwertung AN**
StL-Nr. 22112930390101090
Fahrzeug-Rückhaltesystem (FRS) einschließlich der Pfosten und sämtlicher Einzelteile abbauen und herstellen.
Abgerechnet wird die Baulänge.
Konstruktion 'Super- Rail VZB
 Konstruktionsteile Deformationsrohr, Stützbügel
einschließlich SP -Holm Profil B,  inkl. Kleinmaterial'
Konstruktion gerade.
Ausgebaute Teile nach Wahl des AN verwerten.
Aufstellung 'in Boden'
Menge: 20,000 m
Zuordnung: 129

**01.07.0005 FRS abbauen und herstellen*gerade Verwertung AN**
StL-Nr. 22112930390101090
Fahrzeug-Rückhaltesystem (FRS) einschließlich der Pfosten und sämtlicher Einzelteile abbauen und herstellen.
Abgerechnet wird die Baulänge.
Konstruktion ' Super - Rail eco HS bzw. HS Rail SF(
Bauwerk )
Konstruktionsteile Deformationselement, Stützbügel
einschließlich SP -Holm Profil B,  inkl. Kleinmaterial'
Konstruktion gerade.
Ausgebaute Teile nach Wahl des AN verwerten.
Aufstellung 'in Boden bzw. auf Bauwerk'
Menge: 40,000 m
Zuordnung: 129

**01.07.0006 FRS abbauen und herstellen*gerade Verwertung AN*HB 1 Erdarb. ausf.**
StL-Nr. 22112930390101011
Fahrzeug-Rückhaltesystem (FRS) einschließlich der Pfosten und sämtlicher Einzelteile abbauen und herstellen.
Abgerechnet wird die Baulänge.
Konstruktion 'Mega-Rail s
Konstruktionsteile  Abstandhalter, Stützbügel
einschließlich SP -Holm Profil B,  inkl. Kleinmaterial'
Konstruktion gerade.
Ausgebaute Teile nach Wahl des AN verwerten.
Aufstellung in Boden, Homogenbereich HB 1 - FRS.
Erforderliche Erdarbeiten ausführen. Die umgebende
Fläche wieder herstellen, überschüssigen Boden
flächenhaft verteilen.
Menge: 12,000 m
Zuordnung: 129

**01.07.0007 FRS abbauen und herstellen*gerade Verwertung AN*HB 1 Erdarb. ausf.**
StL-Nr. 22112930390101011
Fahrzeug-Rückhaltesystem (FRS) einschließlich der Pfosten und sämtlicher Einzelteile abbauen und herstellen.
Abgerechnet wird die Baulänge.
Konstruktion 'Mega-Rail sk bzw. Mega- Rail sl
Konstruktionsteile  Abstandhalter, Stützbügel
einschließlich SP -Holm Profil B,  inkl. Kleinmaterial'
Konstruktion gerade.
Ausgebaute Teile nach Wahl des AN verwerten.
Aufstellung in Boden, Homogenbereich HB 1 - FRS.
Erforderliche Erdarbeiten ausführen. Die umgebende
Fläche wieder herstellen, überschüssigen Boden
flächenhaft verteilen.
Menge: 12,000 m
Zuordnung: 129

**01.07.0008 Teil des FRS abbauen und herstellen Verwertung AN**
StL-Nr. 2211293079910
Teil des Fahrzeug-Rückhaltesystem (FRS) abbauen und
herstellen. Abgerechnet wird die Baulänge.
Teil 'SP- Holm, Profil B  gerade '
Konstruktion 'OZ 01.04 und 01.05'
Ausgebaute Teile nach Wahl des AN verwerten.
Menge: 240,000 m
Zuordnung: 129

**01.07.0009 Teil des FRS abbauen und herstellen Verwertung AN**
StL-Nr. 2211293079910
Teil des Fahrzeug-Rückhaltesystem (FRS) abbauen und
herstellen. Abgerechnet wird die Baulänge.
Teil 'SP- Holm, Profil B, R = 2,50 < 5,00 m. konvex
oder konkav'
Konstruktion 'OZ 01.04 und 01.05'
Ausgebaute Teile nach Wahl des AN verwerten.
Menge: 12,000 m
Zuordnung: 129

**01.07.0010 Teil des FRS abbauen und herstellen Verwertung AN**
StL-Nr. 2211293079910
Teil des Fahrzeug-Rückhaltesystem (FRS) abbauen und
herstellen. Abgerechnet wird die Baulänge.
Teil 'SP- Holm, Profil B, R = 5,00 m < 10,00 m. konvex
oder konkav  '
Konstruktion 'OZ 01.04 und 01.05'
Ausgebaute Teile nach Wahl des AN verwerten.
Menge: 12,000 m
Zuordnung: 129

**01.07.0011 Teil des FRS abbauen und herstellen Verwertung AN**
StL-Nr. 2211293079910
Teil des Fahrzeug-Rückhaltesystem (FRS) abbauen und
herstellen. Abgerechnet wird die Baulänge.
Teil 'SP- Holm, Profil B, R = 10,00 m < 15,00 m. konvex
oder konkav'
Konstruktion 'OZ 01.04 und 01.05'
Ausgebaute Teile nach Wahl des AN verwerten.
Menge: 12,000 m
Zuordnung: 129

**01.07.0012 Teil des FRS abbauen und herstellen Verwertung AN**
StL-Nr. 2211293079910
Teil des Fahrzeug-Rückhaltesystem (FRS) abbauen und
herstellen. Abgerechnet wird die Baulänge.
Teil 'SP- Holm, Profil B, R = 15,00 m < 25,00 m. konvex
oder konkav'
Konstruktion 'OZ 01.04 und 01.05'
Ausgebaute Teile nach Wahl des AN verwerten.
Menge: 12,000 m
Zuordnung: 129

**01.07.0013 Teil des FRS abbauen und herstellen Verwertung AN**
StL-Nr. 2211293079910
Teil des Fahrzeug-Rückhaltesystem (FRS) abbauen und
herstellen. Abgerechnet wird die Baulänge.
Teil 'SP- Holm, Profil B, R = 20,00 m < 30,00 m. konvex
oder konkav'
Konstruktion 'OZ 01.04 und 01.05'
Ausgebaute Teile nach Wahl des AN verwerten.
Menge: 12,000 m
Zuordnung: 129

**01.07.0014 Teil des FRS abbauen u. herstellen**
Konstruktionsteil des Fahrzeug-Rückhaltesystems (FRS)
abbauen und herstellen.
Teil 'Pfosten Sigma 100 515 bzw. 615 mm lang mit
Fußplatte 300*300 mm'
Ausgebaute Teile der Verwertung nach Wahl des AN zuführen.
Menge: 3,000 St

**01.07.0015 Teil des FRS abbauen u. herstellen**
Konstruktionsteil des Fahrzeug-Rückhaltesystems (FRS)
abbauen und herstellen.
Teil'Eingrabpfosten Sigma 100 1.400 mm lang mit
Fußplatte 400*400 mm'
Ausgebaute Teile der Verwertung nach Wahl des AN zuführen.
Menge: 3,000 St

**01.07.0016 Teil des FRS abbauen u. herstellen**
Konstruktionsteil des Fahrzeug-Rückhaltesystems (FRS)
abbauen und herstellen.
Teil'Hülse für Steckpfosten'
Ausgebaute Teile der Verwertung nach Wahl des AN zuführen.
Menge: 2,000 St

**01.07.0017 Teil des FRS abbauen u. herstellen**
Konstruktionsteil des Fahrzeug-Rückhaltesystems (FRS)
abbauen und herstellen.
Teil ' Zweiteiliger Steckpfosten Sigma 100, Länge 1130
oder 1230 mm mit Zusatzschraube M16x60 4.6.'
Ausgebaute Teile der Verwertung nach Wahl des AN zuführen.
Menge: 2,000 St

**01.07.0018 Teil des FRS abbauen u. herstellen**
Konstruktionsteil des Fahrzeug-Rückhaltesystems (FRS)
abbauen und herstellen.
Teil 'Pfosten Sigma 100, 1.900 mm lang'
Ausgebaute Teile der Verwertung nach Wahl des AN zuführen.
Menge: 14,000 St

**01.07.0019 Teil des FRS abbauen u. herstellen**
Konstruktionsteil des Fahrzeug-Rückhaltesystems (FRS)
abbauen und herstellen.
Teil 'Pfosten Sigma 100, 2.500 mm lang'
Ausgebaute Teile der Verwertung nach Wahl des AN zuführen.
Menge: 2,000 St

**01.07.0020 Teil des FRS abbauen u. herstellen**
Konstruktionsteil des Fahrzeug-Rückhaltesystems (FRS)
abbauen und herstellen.
Teil 'Pfosten C 125, Länge 2.400 mm'
Ausgebaute Teile der Verwertung nach Wahl des AN zuführen.
Menge: 2,000 St

**01.07.0021 Teil des FRS abbauen u. herstellen**
Konstruktionsteil des Fahrzeug-Rückhaltesystems (FRS)
abbauen und herstellen.
Teil 'Pfosten C 125, Länge 2.000 mm '
Ausgebaute Teile der Verwertung nach Wahl des AN zuführen.
Menge: 2,000 St

**01.07.0022 Teil des FRS abbauen u. herstellen**
Konstruktionsteil des Fahrzeug-Rückhaltesystems (FRS)
abbauen und herstellen.
Teil 'Pfosten C 125, Länge 1.900 mm '
Ausgebaute Teile der Verwertung nach Wahl des AN zuführen.
Menge: 2,000 St

**01.07.0023 Teil des FRS abbauen u. herstellen**
Konstruktionsteil des Fahrzeug-Rückhaltesystems (FRS)
abbauen und herstellen.
Teil 'Pfosten C 125, Länge 1.800 mm '
Ausgebaute Teile der Verwertung nach Wahl des AN zuführen.
Menge: 2,000 St

**01.07.0024 Teil des FRS abbauen u. herstellen**
Konstruktionsteil des Fahrzeug-Rückhaltesystems (FRS)
abbauen und herstellen.
Teil 'Pfosten C 125, Länge 1.600 mm '
Ausgebaute Teile der Verwertung nach Wahl des AN zuführen.
Menge: 2,000 St

**01.07.0025 Teil des FRS abbauen u. herstellen**
Konstruktionsteil des Fahrzeug-Rückhaltesystems (FRS)
abbauen und herstellen.
Teil 'Pfosten C 125 mit Fußplatte, Länge 0,79m'
Ausgebaute Teile der Verwertung nach Wahl des AN zuführen.
Menge: 6,000 St

**01.07.0026 Teil des FRS abbauen u. herstellen**
Konstruktionsteil des Fahrzeug-Rückhaltesystems (FRS)
abbauen und herstellen.
Teil 'Pfosten C 100, Länge 1.750 mm'
Ausgebaute Teile der Verwertung nach Wahl des AN zuführen.
Menge: 2,000 St

**01.07.0027 Teil des FRS abbauen u. herstellen**
Konstruktionsteil des Fahrzeug-Rückhaltesystems (FRS)
abbauen und herstellen.
Teil 'Pfosten C 100, Länge 1.700 mm'
Ausgebaute Teile der Verwertung nach Wahl des AN zuführen.
Menge: 2,000 St

**01.07.0028 Pfosten des FRS herstellen*HB 1**
StL-Nr. 22112924491
Zusätzlichen Pfosten des Fahrzeug-Rückhaltesystems
(FRS)einschl. Konstruktions- und Befestigungsteile einschließlich erforderlicher systembedingter Arbeiten
herstellen.
Konstruktion 'Pfosten Sigma 100; 1.900 mm lang '
Pfosten in Boden, Homogenbereich HB 1 - FRS.
Menge: 2,000 St
Zuordnung: 129

**01.07.0029 Pfosten des FRS herstellen*HB 1**
StL-Nr. 22112924491
Zusätzlichen Pfosten des Fahrzeug-Rückhaltesystems
(FRS)einschl. Konstruktions- und Befestigungsteile einschließlich erforderlicher systembedingter Arbeiten
herstellen.
Konstruktion 'Pfosten Sigma 100; 2.500 mm lang '
Pfosten in Boden, Homogenbereich HB 1 - FRS.
Menge: 3,000 St
Zuordnung: 129

**01.07.0030 Pfosten des FRS herstellen*HB 1**
StL-Nr. 22112924491
Zusätzlichen Pfosten des Fahrzeug-Rückhaltesystems
(FRS)einschl. Konstruktions- und Befestigungsteile einschließlich erforderlicher systembedingter Arbeiten
herstellen.
Konstruktion 'Pfosten C 125; 1.900 mm lang'
Pfosten in Boden, Homogenbereich HB 1 - FRS.
Menge: 3,000 St
Zuordnung: 129

**01.07.0031 Passstück herstellen (Zulage) EDSP**
StL-Nr. 22112925102
Passstück des Fahrzeug-Rückhaltesystems (FRS) einschließlich erforderlicher systembedingter Arbeiten
herstellen. Vergütet wird der Mehraufwand gegenüber der
Herstellung der durchlaufenden Konstruktion als Zulage.
Konstruktion = Einfache Distanzschutzplanke.
Menge: 3,000 St
Zuordnung: 129

**01.07.0032 Passstück herstellen (Zulage)**
StL-Nr. 22112925199
Passstück des Fahrzeug-Rückhaltesystems (FRS) einschließlich erforderlicher systembedingter Arbeiten
herstellen. Vergütet wird der Mehraufwand gegenüber der
Herstellung der durchlaufenden Konstruktion als Zulage.
Konstruktion 'Eco-Safe'
Menge: 10,000 St
Zuordnung: 129

**01.07.0033 Passstück herstellen (Zulage)**
StL-Nr. 22112925199
Passstück des Fahrzeug-Rückhaltesystems (FRS) einschließlich erforderlicher systembedingter Arbeiten
herstellen. Vergütet wird der Mehraufwand gegenüber der
Herstellung der durchlaufenden Konstruktion als Zulage.
Konstruktion 'Super-Rail'
Menge: 3,000 St
Zuordnung: 129

**01.07.0034 Teil des FRS abbauen u. herstellen des FRS herstellen*HB 1**
Konstruktionsteil des Fahrzeug-Rückhaltesystems (FRS)
abbauen und herstellen.
Teil 'Distanzstück'
Ausgebaute Teile der Verwertung nach Wahl des AN zuführen.
Menge: 24,000 St

**01.07.0035 Teil des FRS abbauen u. herstellen**
Konstruktionsteil des Fahrzeug-Rückhaltesystems (FRS)
abbauen und herstellen.
Teil 'Abspanngurt'
Ausgebaute Teile der Verwertung nach Wahl des AN zuführen.
Menge: 4,000 St

**01.07.0036 Teil des FRS abbauen u. herstellen**
Konstruktionsteil des Fahrzeug-Rückhaltesystems (FRS)
abbauen und herstellen.
Teil 'Abstandhalter'
Ausgebaute Teile der Verwertung nach Wahl des AN zuführen.
Menge: 80,000 St

**01.07.0037 Teil des FRS abbauen u. herstellen**
Konstruktionsteil des Fahrzeug-Rückhaltesystems (FRS)
abbauen und herstellen.
Teil 'Pfostenklaue'
Ausgebaute Teile der Verwertung nach Wahl des AN zuführen.
Menge: 4,000 St

**01.07.0038 Teil des FRS abbauen u. herstellen**
Konstruktionsteil des Fahrzeug-Rückhaltesystems (FRS)
abbauen und herstellen.
Teil 'Passstück'
Ausgebaute Teile der Verwertung nach Wahl des AN zuführen.
Menge: 6,000 St

**01.07.0039 Teil des FRS abbauen u. herstellen**
Konstruktionsteil des Fahrzeug-Rückhaltesystems (FRS)
abbauen und herstellen.
Teil 'Kopfstück für ESP,EDSP und DDSP Absenkungen'
Ausgebaute Teile der Verwertung nach Wahl des AN zuführen.
Menge: 2,000 St

**01.07.0040 Teil des FRS abbauen u. herstellen**
Konstruktionsteil des Fahrzeug-Rückhaltesystems (FRS)
abbauen und herstellen.
Teil 'Anschlusswinkel'
Ausgebaute Teile der Verwertung nach Wahl des AN zuführen.
Menge: 3,000 St

**01.07.0041 Teil des FRS abbauen u. herstellen**
Konstruktionsteil des Fahrzeug-Rückhaltesystems (FRS)
abbauen und herstellen.
Teil 'Stützbügel'
Ausgebaute Teile der Verwertung nach Wahl des AN zuführen.
Menge: 16,000 St

**01.07.0042 Teil des FRS abbauen u. herstellen**
Konstruktionsteil des Fahrzeug-Rückhaltesystems (FRS)
abbauen und herstellen.
Teil'Dilatationsstoß 80 mm abbauen und durch
Dilatationsstoß 320 mm ersetzen'
Ausgebaute Teile der Verwertung nach Wahl des AN zuführen.
Menge: 4,000 St

**01.07.0043 Teil des FRS abbauen u. herstellen**
Konstruktionsteil des Fahrzeug-Rückhaltesystems (FRS)
abbauen und herstellen.
Teil 'Dilatationsstoß 320 mm'
Ausgebaute Teile der Verwertung nach Wahl des AN zuführen.
Menge: 3,000 St

**01.07.0044 Teil des FRS abbauen u. herstellen**
Konstruktionsteil des Fahrzeug-Rückhaltesystems (FRS)
abbauen und herstellen.
Teil 'Übersteighilfe für Super- Rail Konstruktion'
Ausgebaute Teile der Verwertung nach Wahl des AN zuführen.
Menge: 2,000 St

#### Unterabschnitt 01.08 Ausrichten von SP- Systemen

**01.08.0001 FRS ausrichten Ausricht.bis 30cm*ESP Pf-Abstand 4 m**
StL-Nr. 2211293471101
Vorhandenes Fahrzeugrückhaltesystem (FRS) höhen- und
fluchtgerecht ausrichten. Die umgebende Fläche verdichten und wiederherstellen.
Ausrichtung = Konstruktion ist bis 30 cm aus der
Flucht.
Konstruktion = Einfache Schutzplanke.
Pfostenabstand = 4,00 m.
Menge: 40,000 m
Zuordnung: 129

**01.08.0002 FRS ausrichten Ausricht.bis 30cm*ESP Pf-Abstand 2 m**
StL-Nr. 2211293471102
Vorhandenes Fahrzeugrückhaltesystem (FRS) höhen- und
fluchtgerecht ausrichten. Die umgebende Fläche verdichten und wiederherstellen.
Ausrichtung = Konstruktion ist bis 30 cm aus der
Flucht.
Konstruktion = Einfache Schutzplanke.
Pfostenabstand = 2,00 m.
Menge: 20,000 m
Zuordnung: 129

**01.08.0003 FRS ausrichten Ausricht.bis 30cm*ESP Pf-Abstand 1,33m**
StL-Nr. 2211293471103
Vorhandenes Fahrzeugrückhaltesystem (FRS) höhen- und
fluchtgerecht ausrichten. Die umgebende Fläche verdichten und wiederherstellen.
Ausrichtung = Konstruktion ist bis 30 cm aus der
Flucht.
Konstruktion = Einfache Schutzplanke.
Pfostenabstand = 1,33 m.
Menge: 20,000 m
Zuordnung: 129

**01.08.0004 FRS ausrichten Ausricht.bis 30cm*EDSP Pf-Abstand 2 m**
StL-Nr. 2211293471202
Vorhandenes Fahrzeugrückhaltesystem (FRS) höhen- und
fluchtgerecht ausrichten. Die umgebende Fläche verdichten und wiederherstellen.
Ausrichtung = Konstruktion ist bis 30 cm aus der
Flucht.
Konstruktion = Einfache Distanzschutzplanke.
Pfostenabstand = 2,00 m.
Menge: 40,000 m
Zuordnung: 129

**01.08.0005 FRS ausrichten Ausricht.bis 30cm*EDSP Pf-Abstand 1,33m**
StL-Nr. 2211293471203
Vorhandenes Fahrzeugrückhaltesystem (FRS) höhen- und
fluchtgerecht ausrichten. Die umgebende Fläche verdichten und wiederherstellen.
Ausrichtung = Konstruktion ist bis 30 cm aus der
Flucht.
Konstruktion = Einfache Distanzschutzplanke.
Pfostenabstand = 1,33 m.
Menge: 20,000 m
Zuordnung: 129

**01.08.0006 FRS ausrichten Ausricht.bis 30cm*DDSP Pf-Abstand 4 m**
StL-Nr. 2211293471401
Vorhandenes Fahrzeugrückhaltesystem (FRS) höhen- und
fluchtgerecht ausrichten. Die umgebende Fläche verdichten und wiederherstellen.
Ausrichtung = Konstruktion ist bis 30 cm aus der
Flucht.
Konstruktion = Doppelte Distanzschutzplanke.
Pfostenabstand = 4,00 m.
Menge: 20,000 m
Zuordnung: 129

**01.08.0007 FRS ausrichten Ausricht.bis 30cm*DDSP Pf-Abstand 2 m**
StL-Nr. 2211293471402
Vorhandenes Fahrzeugrückhaltesystem (FRS) höhen- und
fluchtgerecht ausrichten. Die umgebende Fläche verdichten und wiederherstellen.
Ausrichtung = Konstruktion ist bis 30 cm aus der
Flucht.
Konstruktion = Doppelte Distanzschutzplanke.
Pfostenabstand = 2,00 m.
Menge: 12,000 m
Zuordnung: 129

**01.08.0008 FRS ausrichten Ausricht.bis 30cm Pf-Abstand 2 m**
StL-Nr. 2211293471902
Vorhandenes Fahrzeugrückhaltesystem (FRS) höhen- und
fluchtgerecht ausrichten. Die umgebende Fläche verdichten und wiederherstellen.
Ausrichtung = Konstruktion ist bis 30 cm aus der
Flucht.
Konstruktion 'Eco - Safe'
Pfostenabstand = 2,00 m.
Menge: 40,000 m
Zuordnung: 129

**01.08.0009 FRS ausrichten Ausricht.bis 30cm Pf-Abstand 1,33m**
StL-Nr. 2211293471903
Vorhandenes Fahrzeugrückhaltesystem (FRS) höhen- und
fluchtgerecht ausrichten. Die umgebende Fläche verdichten und wiederherstellen.
Ausrichtung = Konstruktion ist bis 30 cm aus der
Flucht.
Konstruktion 'Eco - Safe'
Pfostenabstand = 1,33 m.
Menge: 12,000 m
Zuordnung: 129

**01.08.0010 FRS ausrichten Ausricht.bis 30cm Pf-Abstand 2 m**
StL-Nr. 2211293471902
Vorhandenes Fahrzeugrückhaltesystem (FRS) höhen- und
fluchtgerecht ausrichten. Die umgebende Fläche verdichten und wiederherstellen.
Ausrichtung = Konstruktion ist bis 30 cm aus der
Flucht.
Konstruktion 'Easy - Rail'
Pfostenabstand = 2,00 m.
Menge: 12,000 m
Zuordnung: 129

**01.08.0011 FRS ausrichten Ausricht.bis 30cm Pf-Abstand 2 m**
StL-Nr. 2211293471902
Vorhandenes Fahrzeugrückhaltesystem (FRS) höhen- und
fluchtgerecht ausrichten. Die umgebende Fläche verdichten und wiederherstellen.
Ausrichtung = Konstruktion ist bis 30 cm aus der
Flucht.
Konstruktion 'Super - Rail Eco'
Pfostenabstand = 2,00 m.
Menge: 60,000 m
Zuordnung: 129

**01.08.0012 FRS ausrichten Ausricht.bis 30cm Pf-Abstand 1,33m**
StL-Nr. 2211293471903
Vorhandenes Fahrzeugrückhaltesystem (FRS) höhen- und
fluchtgerecht ausrichten. Die umgebende Fläche verdichten und wiederherstellen.
Ausrichtung = Konstruktion ist bis 30 cm aus der
Flucht.
Konstruktion 'Super - Rail'
Pfostenabstand = 1,33 m.
Menge: 20,000 m
Zuordnung: 129

**01.08.0013 FRS ausrichten Ausricht.bis 30cm Pf-Abstand 2 m**
StL-Nr. 2211293471902
Vorhandenes Fahrzeugrückhaltesystem (FRS) höhen- und
fluchtgerecht ausrichten. Die umgebende Fläche verdichten und wiederherstellen.
Ausrichtung = Konstruktion ist bis 30 cm aus der
Flucht.
Konstruktion 'Mega - Rail s'
Pfostenabstand = 2,00 m.
Menge: 20,000 m
Zuordnung: 129

#### Unterabschnitt 01.09 Sonstiges

**01.09.0001 Löcher von Dübel in Beton verfüllen**
Löcher im Beton von abgetrennten Dübel mittels
dauerelastischem Kitt verfüllen.
Menge: 10,000 St

**01.09.0002 Kernbohrungen ausführen**
Kernbohrungen in Asphalt oder Beton bis 500 mm Dicke
einschl. aller Nebenarbeiten ausführen.
Bohrgut von der Baustelle entfernen und einer
Verwertung nach Wahl des AN zuführen. Verwertung wird
nicht gesondert verguetet.
Menge: 10,000 St

**01.09.0003 FRS- Pfosten erschwert ziehen ( Zul.)**
Pfosten des Fahrzeug-Rückhaltesystems (FRS) unter erschwerten Bedingungen ziehen. Vergütet wird der
Mehraufwand gegenüber dem Homogenbereich HB 1 - FRS als
Zulage.
Zulage zu OZ '01.04 und 01.05 '
Erschwernis' gilt nur in Absprache mit AG '
Menge: 40,000 St

**01.09.0004 FRS-Pfosten erschwert einbr. (Zul.)**
StL-Nr. 22112916799
Pfosten des Fahrzeug-Rückhaltesystems (FRS) unter erschwerten Bedingungen einbringen. Vergütet wird der
Mehraufwand gegenüber dem Homogenbereich HB 1 - FRS als
Zulage.
Zulage zu OZ '01.04 und 01.05'
Erschwernis 'gilt nur in Absprache mit AG'
Menge: 20,000 St
Zuordnung: 129

**01.09.0005 Suchgraben herstellen Boden, Homogenbereich HB 1 Boden einb.u.v.**
Suchgraben nach Unterlagen des AG herstellen. Aushub
zur Wiederverwendung seitlich lagern. Abgerechnet wird
nach Abtragsprofilen.
Boden, Homogenbereich 1
Grabentiefe bis 1,25 m.
Gelagerten Boden einbauen und verdichten.
Menge: 5,000 m3

USt %: 19,00
